# SCH GS A-Schweitzer-Str L´felde
Angebotsaufforderung (GAEB DA XML 3.2, DA83)
Projekt: P211203
Währung: EUR
Vergabeart: Verhandlungsverfahren
Auftraggeber: Stadt Ludwigsfelde, Rathausstraße 3, 14974 Ludwigsfelde; DV-Nummer: 28; Vergabenummer: 28
Erstellt mit: BECHMANN AVA 2022.120/ GXML Toolbox V3.3 R20210630, BECHMANN AVA 2022.120, 04.03.2026

## 28 Tischler Ausbau
Datum: 04.03.2026

### LOS 28 Tischler - Ausbau

*Hinweis: Allgemeine Baubeschreibung*
Baumaßnahme:
Neubau Grundschule Albert-Schweitzer Straße

Adresse:
Albert-Schweitzer Straße 14b
14974 Ludwigsfelde

Bauherrin:
Stadt Ludwigsfelde
Rathausstraße 3,
14974 Ludwigsfelde

Lage:
Ortrandlage, Standort nördlich des bestehenden Schulcampus der Kleeblatt-Grundschschule

Gegenstand der Baumaßnahme:
Bei dem Vorhaben handelt es sich um den Neubau einer Grundschule, einschl. Gestaltung der Freianlagen.

Das Gebäude besteht aus einem dreigeschossigen Baukörper mit 3 Gebäudeflügeln für Unterrichts- und Sozialräume, einer Mensa/Aula, sowie einem Hortbereich. Das Gebäude ist nicht unterkellert.

Die tragenden Bauteile werden als Stahlbetonkonstruktion mit Wandscheiben und Stützen hergestellt.
Die horizontalen Geschossebenen werden aus Stahlbetondecken- und -unterzügen errichtet.
Als Gründung ist eine Stb.-Gründungsplatte als "Hybride Bodenplatte" mit einem Trägerrost aus elastisch gebetteten Balken geplant.

Die Fassadenbekleidung besteht aus einer Vorhangfassade. Das Dach wird als Flachdach mit einer extensiven Begrünung erstellt.

Gebäudekenndaten:
Anzahl der Vollgeschosse:  3
Bruttorauminhalt BRI:  45.212 m3
Bruttogrundfläche BGR:  9.107 m2
Dachform:  Flachdach
Höhe Dach über OK Gelände:  14,27 m
Höhe letzte Decke über OK Gelände:  9,24 m
max. Gebäudeabmessungen:  78,46 m x 74,78 m

*Hinweis: ZTV Tischlerarbeiten*
Zusätzliche Technische Vertragsbedingungen
Tischlerarbeiten

1  Grundlagen
Für die Leistungen dieses Gewerks gelten die VOB Teil C, insbesondere ATV DIN 18355 Tischlerarbeiten, und die Allgemein Anerkannten Regeln der Technik.

Ergänzend hierzu gelten die Regelwerke der nachstehend genannten Herausgeber in der zum Zeitpunkt der Ausführung gültigen Fassung als Grundlage von Kalkulation und Arbeitsausführung:
BAKT: Bundesarbeitskreis Trockenbau
BFS: Bundesausschuss Farbe und Sachwertschutz e. V.,
BIV: Bundesinnungsverband des Glaserhandwerks,
bvj: Bundesverband der Jungglaser und Fensterbauer e. V.,
DGUV: Deutsche Gesetzliche Unfallversicherung e. V.,
GDA: Gesamtverband der Aluminiumindustrie e. V.,
GEV: Gemeinschaft Emissionskontrollierte Verlegewerkstoffe, Klebstoffe und Bauprodukte e. V.,
ift Rosenheim GmbH,
Informationsverein Holz e. V.,
IVD: Industrieverband Dichtstoffe e. V.,
RAL: Deutsches Institut für Gütesicherung und Kennzeichnung e. V.,
RAL: Gütegemeinschaft Fenster, Fassaden und Haustüren e. V.,
ttz: Industrieverband Tore Türen Zargen e. V.,
VdS Schadenverhütung GmbH,
VFF: Verband Fenster + Fassade

2  Vorbereitung und Planung
Innerhalb von 10 Tagen nach Auftragserhalt, in jedem Fall jedoch rechtzeitig vor Materialdisposition und Ausführungsbeginn, wird der AN dem AG unaufgefordert den Teil seiner späteren Dokumentation übergeben, aus dem alle bauaufsichtlichen Zulassungen, Prüfungszeugnisse, Einbaubedingungen und technischen Eigenschaften der vom AN zum Einbau vorgesehenen Produkte ersichtlich sind.

Der AN hat den AG auf die für die angebotenen Leistungen erforderlichen bauseitigen Vorleistungen rechtzeitig vor Ausführungsbeginn der an ihn beauftragten Leistungen hinzuweisen.

Rechtzeitig vor Beginn der Ausführung seiner Arbeiten hat der AN eigenverantwortlich vorgegebene Maße und benannte Höhen auf Übereinstimmung mit am Bau vorhandenen Meterrissen zu prüfen und erforderlichenfalls die Maßgenauigkeit des Rohbodens durch Nivellement festzustellen. Bei Überschreitung der Toleranzgrenzen ist der Auftraggeber unverzüglich zu verständigen.

Soweit Toleranzen aus Vorleistungen vom AN beseitigt werden, erstellt der AN vor Beseitigung oder Ausgleich der Toleranzen ein Aufmaß über diese Leistungen. Nach Leistungserbringung ist die Abrechnung des Aufwands zur Toleranzbeseitigung nicht mehr nachvollziehbar. Daher wird der AN das diesbezügliche Aufmaß vom AG rechtzeitig vor Arbeitsausführung als Grundlage seines Vergütungsanspruchs prüfen lassen.

Der AN plant eigenverantwortlich seinen baustelleninternen Arbeitsablauf. Hieraus folgernd sind alle eventuellen bauablaufbedingten Aufwendungen für Hebezeuge, Mobilkraneinsätze, Bauzwischenzustände, Provisorien, Unterstützungen, Lehren etc. integraler Leistungsbestandteil des AN und werden nicht gesondert vergütet, soweit nicht in Leistungspositionen ausdrücklich abweichend beschrieben.

Soweit der AN wartungspflichtige Anlagen, Bauelemente oder -leistungen ausführt, wird er unaufgefordert und rechtzeitig vor Abnahme seiner Leistungen dem AG Wartungsverträge vorlegen, die für die Dauer des Gewährleistungszeitraums alle zur Erhaltung der Gewährleistungsansprüche des AG erforderlichen Leistungen enthalten, und um ggf. bestehende bauaufsichtliche Anforderungen an regelmäßige Wartungen und Prüfungen zu erfüllen.

Vor Fertigungsbeginn und Tür- und/oder Fensterlistenerstellung ist vom AN unaufgefordert und eigenverantwortlich ein örtliches Aufmaß aller Öffnungen auf der Baustelle auszuführen.

Vor Beginn der Arbeiten ist vom AN eine Werkstatt- und Montageplanung zu erstellen und dem AG vor Ausführung zur Prüfung und Freigabe vorzulegen. Bestandteil der Werkstatt- und Montageplanung des AN sind u. a.:
statische Nachweise und erforderliche Detailpunkte für alle Bauteile, Verbindungen, Befestigungsmittel, Anschluss- und Auflagerpunkte, einschließlich Werkzeichnungen und Prüfzeugnissen, unter Berücksichtigung der Flächen- und Eigenlasten,
Türlisten unter Berücksichtigung der erforderlichen Öffnungs-/Durchgangsbreiten und Öffnungsrichtungen sowie aller für den Brandschutz relevanten Einbauteile, Funktionsmechanismen, Schließer sowie Schließfolgeregelung, FSA, Beschläge, Fluchttürwächter, Fluchtürterminals,
statische Bemessung der Glasstärken, -arten und -zwischenlagern,
Nachweise statischer, brandschutz-, schallschutz-, wärmeschutz- und sicherheitstechnischer Art,
Feststellung der tatsächlichen Einbauhöhen bezogen auf das gesamte Ausbausystem,

Vom AN ist im Rahmen seiner Werkstatt- und Montageplanung eine Gefährdungsanalyse nach DIN EN 12978 durchzuführen; soweit sich aus dieser Analyse ergibt, dass weitere Schutzvorrichtungen (Sensorleisten, Bewegungsmelder) erforderlich werden, teilt der AN dies dem AG rechtzeitig vor Beginn der Ausführung mit.

Der AN unterbreitet dem AG mit Angebotsabgabe ein weiteres, gesondertes Angebot für die regelmäßige jährliche Wartung aller brandschutzrelevanten Bauteile für die Dauer von 5 Jahren. Die Wartung ist von qualifizierten Fachkräften nach DIN EN 14677 durchzuführen.

3  Ausführung und Konstruktion
3.1  Allgemeine Hinweise
Werden dem Angebot ausländische Fabrikate zugrunde gelegt, sind Güte- oder Gleichwertigkeitsnachweise nach deutschen Normen von einer amtlich anerkannten Materialprüfstelle mit Angebotsabgabe vom AN zu übergeben. Nicht genormte bzw. nicht zu genormten Materialien gleichwertige Materialien sind unzulässig.

Der AN weist den AG bei Erfordernis rechtzeitig vor Ausführung der Baustellenmontage darauf hin, wie die Räumlichkeiten der Baustelle zu klimatisieren sind, um Schäden und Verformungen durch Temperatureinflüsse und Feuchtigkeit zu vermeiden.

Alle Befestigungs- und Verankerungskonstruktionen sind grundsätzlich verdeckt auszuführen, Kunststoffabdeckkappen gelten nicht als verdeckte Befestigung.

Alle Werkstoffe und Materialien für den Innenbereich sind vor dem Hintergrund der Anforderung der weitestgehend möglichen Freiheit von Gerüchen und Ausgasungen zu wählen. Dauerhafte Geruchsbelästigungen durch eingebaute Materialien und Stoffe gelten als wesentlicher Mangel.

3.2  Stoffe/Materialien/Anforderungen
3.2.1  Oberflächen, Furniere
Sämtliche Leistungen sind oberflächenfertig zu übergeben, soweit nicht an anderer Stelle ausdrücklich abweichend beschrieben.

Sofern gebeizte und/oder furnierte Flächen unterschiedlicher Hersteller, Werkstoffuntergründe, Furnierlieferanten etc. gefordert sind, ist davon auszugehen, dass alle Oberflächen unterschiedlicher Bauteile absolut oberflächengleich aussehen sollen. In solchen Fällen sind vom AN so viele Muster anzufertigen, wie als Grundlage einer erfolgreichen Grenzbemusterung erforderlich werden.
Die Oberflächen sichtbarer Stirnseiten sind in gleicher Art auszuführen wie diejenigen nebenliegender Flächen, sofern nicht an anderer Stelle abweichend beschrieben. Kanten sind mit überdeckten Hartholzleimern zu versehen.

Zum Feuchtigkeitsausgleich sind Anleimer mit dem Grundmaterial gemeinsam einzulagern. Holzanleimer sollen mit stehenden Jahresringen ausgeführt werden. Ein bündiges Fräsen von Anleimern darf erst - in Abhängigkeit vom verwendeten Leim - nach 1 bis 2 Tagen nach dem Verleimen erfolgen.

3.2.2  Verglasungen
Die Kanten nicht gerahmter Scheiben sind generell zu bearbeiten. Bei ESG-, VSG- und Floatglas-Scheiben werden die Kanten feinjustiert und poliert.

Alle Isolierglas- und Funktionsscheiben (VSG, ESG etc.) müssen unveränderliche Kennzeichnungen (z. B. geätzte Stempel) mit Angaben zu u- und g-Wert (bei ISO-Scheiben) sowie zu Glasart und -stärke aufweisen.

3.3  Türen
Der AN klärt mit Erstellung der Türliste rechtzeitig vor Bestellung der Türen die erforderliche Einbauhöhe der Türdrücker und weist den AG auf die Vorgabehöhe 850 mm aus DIN 18040 hin.

Der AN trägt in die von ihm zu erstellende Türliste alle lichten Durchgangsbreiten von Türflügeln ein, die sich aus der Kombination seiner Türkonstruktionen und der vorhandenen Öffnungsmaße ergeben. Er gleicht unaufgefordert und zum Zeitpunkt der Erstellung der Türliste die von ihm ermittelten lichten Durchgangsbreiten mit den vom AG anzugebenden mindesterforderlichen Durchgangsbreiten ab und meldet erforderlichenfalls beim AG Bedenken an, wenn geforderte lichte Durchgangsbreiten nicht eingehalten werden können.

Sind in Tür- oder Fensterlisten Profil- sowie Glasstärken in der Leistungsbeschreibung benannt, gelten diese nur als Kalkulations-, nicht aber als Ausführungsgrundlage.

Eckstöße von Bekleidungen und Vorleistungen sind auf Gehrung auszuführen. Bekleidungen und Vorleistungen sind im Material und mit der gleichen Oberflächenbehandlung wie die Einbauelemente herzustellen.

Falzdichtungen und Türdrücker sind erst nach Ausführung der Malerarbeiten einzubauen und in den Türecken auf Gehrung zu schneiden.

3.3.1  Zargen
Türzargen sind so auszubilden, dass sie nach ihrem Einbau die Lehre für Innen- und Außenputz bzw. bei mehrschichtigen Außenwänden für Innenputz und Wetterschutzhaut (Verblender o. Ä.) bilden. Daher sind alle Zargen abschnittsweise in die Rohbauwandöffnungen einzumessen. Die Zargen und Türschlagrichtung aller Türen sind so auszuwählen, dass die Zargenspiegel-Ansichtsbreiten von Türen unterschiedlicher Funktion gleichartig erscheinen.

Wegen der Lehrfunktion sind die Zargen flucht-, lot- und maßgerecht einzubauen. Dabei sind die zulässigen Toleranzen, speziell die Winkeltoleranzen in horizontaler und vertikaler Richtung, der vorleistenden Gewerke auszugleichen.

Sind Umfassungszargen mit Mörtel zu füllen, ist die Tür bis zur Erhärtung geschlossen zu halten und gegen unbefugtes Öffnen zu sichern. Ein Einschäumen von Türen mit Rauch- oder Brandschutzanforderung ist nicht zulässig, es sind Türen mit entsprechender Einbauanweisung vorzusehen.

Zargen ungefälzter Türen sind so maßhaltig zu setzen, dass die Fugenmaße zwischen Türblatt und Türzarge maximal 2 mm differieren. Der hierfür erforderliche erhöhte Aufwand ist vom AN zu berücksichtigen.

Stahlzargen und Zargen aus Holzwerkstoffen müssen Abweichungen von geplanten Soll-Wanddicken von -5 bis +10 mm ausgleichen können.

3.3.2  Unterer Abschluss

Der AN stellt durch seine Montage sicher, dass die Fuge unterhalb von Rauchschutztüren nicht größer als in der Einbauanleitung des Herstellers vorgegeben ist. Sollte die bauliche Vorleistung hierfür nicht geeignet sein, so informiert der AN den AG rechtzeitig vor Ausführung hierüber.

Brandschutztüren dürfen unterseitig nur bis zu einer maximalen Höhe, in der Regel nicht mehr als 2 cm, gekürzt werden. Unterschnitte zur Nachströmung gemäß Prüfzeugnis oder bauaufsichtlicher Zulassung unter Brandschutztüren sind unzulässig.

Türen in Bereichen mit Warenverkehr dürfen nur maximal 4 mm Schwellenhöhe aufweisen.

3.3.3  Feuerschutzabschlüsse und Rauchschutzabschlüsse
Rauch- und Brandschutztüren sind generell als geprüfte Einheit aus Türzarge, Türblatt und den für die Funktion erforderlichen Beschlägen als einheitliches System auszuführen.

Feuerschutztüren müssen selbstschließend sein. Als Betriebszustand gilt "ständig geschlossen", falls nicht beschrieben oder in den Planungsunterlagen ersichtlich.

Zu jeder Funktionstür sind vom Hersteller Einbau- und Wartungsanleitungen sowie Einbaurichtlinien aus dem Zulassungsbescheid mitzuliefern. Erforderliche Abnahmen und Inbetriebnahmen sind als Leistung des AN rechtzeitig durchführen zu lassen und zu dokumentieren.

3.3.4  Panikverschluss-Türen in Flucht- und Rettungswegen
Anti-Panikbeschläge sind an allen Türen in Flucht- und Rettungswegen mit Betätigung in Fluchtrichtung erforderlich, um ein jederzeitiges ungehindertes Öffnen dieser Türen sicherzustellen.

Soweit bei 2-flg. Türen die erforderliche lichte Türdurchgangsbreite vom Gangflügel alleine nicht gewährleistet wird, sind Vollpanikbeschläge mit Schaltschloss in die Standflügel zu integrieren, die Betätigungsseiten sind hierbei fluchtrichtungsabhängig festzulegen. Erforderlichenfalls sind beidseitige Betätigungen auf Standflügeln vorzusehen.

Alle Türen in Flucht- und Rettungswegen sind ausschließlich mit nach DIN EN 179 geprüften Türdrückern oder nach EN 1125 geprüften Panikstangenbeschlägen auszurüsten. Die in diesen Normen geforderten geringen Betätigungskräfte werden vom Türhersteller in der Kombinationsprüfung von Tür und Beschlag mit Prüfnachweisen belegt.

3.3.5  Türschließer
Soweit nicht anders beschrieben, ist die Oberfläche von Türschließern in Aluminiumsilber vorzusehen. Türschließer von Außentüren werden auf der Innenseite der Fassade (nicht außenseitig, also Über-Kopf-Montage) montiert.

Scherentürschließer sind nicht zulässig. Obentürschließer sind standardmäßig mindestens als Gleitschienentürschließer (GLS) mit mechanischer Feststellung auszuführen.

Die Schließkraft und -geschwindigkeit sind örtlich vom AN unmittelbar vor der Abnahme einzustellen. Eine Nachbegehung ca. 3 Monate nach Inbetriebnahme zum Nachstellen aller Türschließer gehört zum Leistungsumfang des AN.

Sämtliche Befestigungsmittel für Türen am Baukörper müssen aus nicht rostendem Material bestehen oder verzinkt sein. Gegebenenfalls sind Verstärkungen vorzusehen, die ein Ausreißen des Schließmechanismus verhindern, wenn die Türkonstruktion dies erfordert.

3.3.6  Feststellanlagen und Freilauftürschließer
Überall dort, wo mit betriebsbedingter Offenhaltung von Türen und Toren mit Brand- und/oder Rauchschutzanforderung zu rechnen ist, muss eine Türfeststellanlage (FSA) eingebaut werden. Bei allen flurquerenden Türen, die keinen Nutzungseinheitenabschluss darstellen, ist davon auszugehen, dass diese mit einer FSA auszustatten sind. Der AN weist den AG auf das Erfordernis von Feststellanlagen im Rahmen seiner Werkstatt- und Montageplanung hin. Alle FSA erhalten einen separaten Wandtaster zur Auslösung der FSA mit Beschriftung "Tür schließen".

Die Offenhaltung bei Drehflügeltüren erfolgt in der Regel als teilintegrierte Anlage im Obentürschließer mit im Sturz integriertem Rauchmelder, soweit nicht ausdrücklich mit Haftmagneten beschrieben. Der Offenhaltungswinkel soll mindestens 117° betragen.

Alle Feststellanlagen sind als in die Gleitschienentürschließer integrierte Feststellanlagen einschließlich Rauchmeldezentrale auszuführen. Die Höhe des auf den Rahmen aufbauenden Bauteils soll nicht mehr als 35 mm betragen.

Alle Rauchmeldezentralen weisen die Möglichkeit zum Anschluss mindestens zwei externer Deckenrauchmelder sowie einen potenzialfreien Kontakt zur Aufschaltung eines (bauseitigen) Buskopplers einer Brandmeldeanlage zur zentralen Auslösung der Türschließfunktion auf.

Soweit nicht an anderer Stelle anderslautend beschrieben, sollen folgende Schnittstellen bei der Ausführung von FSA gelten:
Lieferung + Einbau Türschließer  AN,
Lieferung + Einbau Rauchmeldezentrale  AN,
Lieferung + Einbau FSA  AN,
Lieferung + Einbau Deckenmelder  AN,
Zuführung 230 V bis zur Tür  AG (Elektrogewerk),
Zuführung Buskabel bis zur FSA  AG (Elektrogewerk),
Zuleitung unter Putz für Deckenmelder  AG,
Zuleitung auf Putz für Deckenmelder  AN,
Zuleitung unter Putz für Taster, Taster  AG (Elektrogewerk),
BMA-Buskoppler zur Aufschaltung  AG,
Prüfbuch, Prüfbescheinigung, Inbetriebnahme  AN.

3.3.7  Beschläge, allgemein
Soweit nicht anders beschrieben, sind die Beschläge standardmäßig für alle Türen mit Rundrosetten für Drücker und Schloss anstelle von Schildern vorzusehen.

Sämtliche Bänder von Stahlblech- und Glas-Rahmentüren sind in der gleichen Farbe wie Türelemente zu verbauen. Außenliegende Bänder sind nach Montageende mit Sicherung gegen Abschrauben und Herausschlagen der Bandstifte zu versehen.

Eloxiertes Leichtmetall oder polierte Beschläge sind vom AN während der Bauzeit gegen Beschädigung und Verunreinigung mit entsprechenden Folien oder Klebestreifen zu schützen. Diese sind später wieder restlos zu entfernen.

Malerarbeiten sollen durch die Beschlagarbeiten nicht erschwert werden. Der AN wird - soweit technisch möglich - erst nach Abschluss der Malerarbeiten seine Beschläge anbauen.

Alle eingebauten Werkstücke sind einwandfrei gangbar zu machen, Schlösser, Getriebe, Schließfallen, Riegel, Bänder und alle beweglichen Teile sind zu reinigen und - soweit zulässig - zu ölen.

Werden Bodendichtungen für Schalldämmzwecke an Türen gefordert, so sind diese seitenweise unterschiedlich einstellbar auszuführen. Das Nachstellen muss ohne Aushängen der Türen möglich sein. Die Art des Fußbodenbelages ist zu erfragen.

Oliven und Rosetten sind standardmäßig mit Edelstahloberfläche auszuführen. Farbbeschichtete Oberflächen sind unzulässig.

*Hinweis: Erarbeitung einer Fachunternehmererklärung*
Zur Nachweisführung erstellt der AN eine Fachunternehmererklärung, in der die Einhaltung der geltenden Gesetze, Vorschriften, Verordnungen, Normen und Richtlinien bescheinigt wird.
Eine Fachunternehmererklärung sollte mindestens folgende Angaben enthalten, soweit diese auf die jeweilige übertragene Leistung zutreffen:

* Bauvorhaben mit Anschrift und Bauherr
* Angaben zum ausführenden Unternehmen mit Anschrift und Ersteller
* geltende rechtliche Anforderungsprofile
* Nachweise der eingebauten Steinfestigkeitsklassen, Betongüten, Stahlqualitäten u.s.w.
* Liefer- und Wiegescheine
* Nachweise über eingebaute U - Werte von Bauteilen
* Bescheinigungen über eventuelle Sondervereinbarungen
* ausgeführte Baumaßnahmen und/oder eingebauten Anlagen- und Bauteile
* verwendete Rechenverfahren und Software
* Unterschrift im Original

Als Fachunternehmer erklärt der AN, dass die ihm übertragenden Leistungen nach den anerkannten Regeln der Technik ausgeführt wurden.

Der Auftrag wurde nach den geltenden Vorschriften, Normen und Verordnungen durchgeführt.
Die verarbeiteten Materialien, Baustoffe und Produkte sind von einer Materialprüfanstalt, einem Überwachungsinstitut, dem TÜV oder ähnlichem zugelassen. Die Herstellerangaben wurden bei der Verarbeitung eingehalten.

#### 28.1 Baustelleneinrichtung

**28.1.1 Baustelleneinrichtung AN**
Baustelleneinrichtung (BE) für die Nutzung durch den AN, einschl. vorhalten und wieder entfernen.

Leistungsumfang Allgemein
Einrichten der eigenen BE auf der vom AG kostenlos zur Verfügung gestellten Baustelleneinrichtungsfläche laut BE-Plan; die Belegung der Baustelleneinrichtungsfläche ist rechtzeitig im Voraus mit dem AG abzustimmen
restloses Räumen der BE-Fläche nach Abschluss der Arbeiten
Wiederherstelle des ursprünglichen Zustandes der BE-Fläche nach Baustellenräumung
An- und Abtransport, Auf- und Abbau, Vor- und Unterhalten sowie Warten aller benötigten Maschinen, Geräte, Werkzeuge usw. in der Menge und Dimensionierung, die einen ordnungsgemäßen und reibungslosen Ablauf der auszuführenden Arbeiten gewährleisten. Die Größen und Dimensionierungen sind entsprechend den gültigen Vorschriften auszulegen.
Liefern und Vorhalten sicherheits- und arbeitsschutztechnischer Einrichtungen und Anlagen sowie geeigneter persönlicher Schutzausrüstungen (z. B. Handschuhe, Atemschutzmasken, Gehörschutz etc.) für alle durch den AN auf der Baustelle beschäftigten Personen.
Aufstellen, Errichten, Vorhalten, Warten und Demontieren von Aufenthaltscontainern mit ggf. erforderlicher Treppenanlage entsprechend der Arbeitstättenverordnung und  -richtlinie, einschl. aller erforderlichen Anschlüsse und Transportleistungen sowie die Sicherung der Anlage.
  Vom AG werden keine leicht verschließbaren Räume zur
  Verfügung gestellt.
Sämtliche Maßnahmen, die der Unfallverhütung dienen und den bauaufsichtlichen, straßenbauausichtlichen, verkehrspolizeilichen, gewerbeamtlichen sowie berufsgenossenschaftlichen und örtlichen Angaben entsprechen, einschl. deren Beantragung und Gebühren.
Schutz und Sicherung öffentlichen und privaten Eigentums vor Beschädigung und Verschmutzung.
Sämtliche Baustellengemeinkosten, insbesondere Reise- und Unterkunftskosten, auch für nach den Hauptbaumaßnahmen benötigten Anreisen/Übernachtungen.
Sämtliche Kosten, die durch abschnittsweise Ausführungen entstehen, wie Wiedereinrichten Bauplatz etc.
Reinigung der Straßen und Wege sowie die Innenbereiche der jeweiligen Häuser von Verschmutzungen, die der AN verursacht hat.
Menge: 1,000 psch

#### 28.2 Garderobenspinde, Sitznischen

*Hinweis: Zertifizierung und Normen*
Das System muß TÜV geprüft sein und über das GS Zeichen verfügen. Das entsprechende Zertifikat ist vorzulegen. Systeme ohne gültige TÜV GS-Prüfung sind nicht zugelassen.
Die verwendeten Materialien entsprechen im einzelnen folgenden Normen und Regularien:
Nicht brennbare Brandschutzplatte (mineralische Kompaktplatte) aus primär mineralischen Bestandteilen, mit homogen weiß gefärbtem Kern und beidseitig dekorativer Melaminharzoberfläche
Brandverhalten: A2-s1
Edelstahl gemäß DIN EN 10088, Werkstoffgüte 1.4301, bzw. ASTM A276, AISI 304
Aluminium Strangpressprofile gemäß DIN EN 573 und DIN EN 755, Werkstoffgüte EN WA6063. Oberflächenbehandelt (nicht oberflächenbehandelte Aluminiumteile sind nicht zugelassen) farblos eloxiert gemäß EURAS E6/C-0 bzw. DIN 17611 E6/EV1 oder Pulverbeschichtung gemäß DIN EN 12206-1
Kleb- und Dichtstoffe dürfen nur verwendet werden sofern sie gemäß EU-Chemikalienverordnung (CLP Verordnung) nicht klassifizierungspflichtig sind
Das Produkt muß konform sein mit der Europäischen Verordnung zur Registrierung, Bewertung, Zulassung und Beschränkung chemischer Stoffe (REACH). Eine entsprechende Konformitätserklärung des Herstellers muß vorgelegt werden.
Befestigungsmittel, wie Schrauben, Nieten, etc. verzinkt oder aus Edelstahl

*Hinweis: Ausführungs-/ Systembeschreibung*
BAUART:
Wasserfeste Garderobenschränke aus mineralischen Kompaktplatten, in Verbindung mit Aluminiumprofilen in flächenbündiger Optik. Absolut wasserbeständig, fäulnissicher, kratz-, bruch- und stoßfest, weißer Kern

LEITDETAIL / ZEICHNUNGEN

ARC_5_LIE/SCH_X_DT_13_02_F_A_ Wandnische mit Spinden.pdf
ARC_5_LIE/SCH_X_DT_13_03_F_A_ Sitzbank in Flurwand.pdf

SCHRANKKORPUS UND SOCKEL:
Stabile Steckbauweise aus mineralischen Kompaktplatten: Rückwand und Mittelwände aus 8 mm, Deckel und Boden aus 8 mm Kompaktplatten. Seitenwand 8 mm Kompaktplatten
Sockelverkleidung 150 mm hoch, mit Kompaktplatte 12 mm, optisch und farblich identisch mit den Spindtüren, nur an der Längsseite, stabile/ robuste Befestigung, resistent gegen mechanische Beanspruchung und Einwirkungen, weißer Kern < Bitte beachten: 12 mm Kompaktplatte am Sockel
Verbindung der Rückwand mit den Seitenwänden durch abgerundete Aluminiumprofile, weiß pulverbeschichtet. Entlüftung durch zurückgesetzten Boden und Deckel.
Belüftungsöffnung in der Rückwand für jedes Spindfach
mind. 20 mm Abstandshalter an der Rückwand für ausreichende Luftzirkulation

TÜREN:
Türen aus 8 mm starken mineralischen Kompaktplatten, Ecken körperfreundlich abgerundet, Radius 2 mm.  Stabile, verdeckte Türbänder aus Edelstahl. Ein Türstopper aus 7 mm Edelstahl begrenzt die Öffnung auf 95 Grad.

FARBEN:
Platten und Beschläge nach Wunsch AG.
Beachten: Je nach Straße/ Standort der Schule unterscheiden sich die Farbkonzepte.
Die Spindtüren werden in den 3 Farbabstufungen dunkel, mittel und hell ausgeführt.
Jeweils 1/3 der Türen in dunkel, 1/3 in mittel und 1/3 in hell.
Bei der 10er und 22er- Anlage ist die zusätzliche Tür hell.
Bei der 20er Anlage sind die zusätzlichen Türen hell und mittel.

Farben SCH - Albert-Schweitzer-Straße:
3 - Blau, mittel: NCS S3030-R90B
2 - Blau, hell: NCS S1020-R90B
1 - Blau, dunkel: NCS S4020-R80B

Farben LIE - Karl-Liebknecht-Straße:
3 - Beige, hell: NCS S1030-Y10R
2 - Beige, mittel: NCS S3020-Y10R
1 - Beige, dunkel: NCS S1070-Y10R

Farben AHR - Zur Ahrensdorfer Heide:
3 - Grün, mittel: NCS S1050-G40Y
2 - Grün, hell: NCS S0530-G50Y
1 - Grün, dunkel: NCS S4040-G40Y

Profile naturfarben eloxiert (E6/EV1).

BRANDSCHUTZ:
Der gesamte Schrank muß nichtbrennbar sein und das Brandverhalten A2-s1 aufweisen.
ECKEN/ KANTEN MIT 2 mm-RADIUS:
Da es sich um ein Schulgebäude handelt, sind alle Kanten/ Ecken als sogenannte "Kita-Kante" mit mind. 2 mm Kantenradius herzustellen. Das Verletzungsrisiko für die Kinder soll vermindert werden.
SCHLOSS:
Die Türen erhalten einen Sicherheitsdrehriegel mit Zahlenschloß für wechselnde Benutzer mit folgender Ausstattung:
- 4-Ziffern-Zahlencode, frei programmierbar im geöffneten Zustand
- Das Schloßgehäuse (glasfaserverstärkter Kunststoff) ist rund, Durchmesser bis 100mm und  dient gleichzeitig als Drehknauf zum öffnen des Faches
- alle meachanischen Bauteile aus Zinkdruckguß
- Notöffnungsmöglichkeit mittels Hauptschlüssel muß zwingend gewährleistet sein
NUMMERIERUNG:
Nummernschild Kunststoff, stabil genietet in Aluminiumoptik mit schwarzen Ziffern, dreistellig.

STANDARDMAßE:
1/2- Variante (Schülerspind)
Breite:  400 mm
Tiefe:  500 mm
Höhe:  725 mm

1/1- Variante (Personal)
Breite:  400 mm
Tiefe:  500 mm
Höhe:  1.450 mm
Höhe Sockel: 150 mm
MONTAGE:
Montage der Schränke auf einem Sockel aus Aluminiumuntergestell mit Rundrohr d = 40 mm, eloxiert, mit verstellbaren Schraubfüßen, 150 mm hoch

**28.2.2 Garderobenspindanlage 1/2, 10 Fächer incl. 1 Feuerlöscherfach**
Garderobenspindanlage mit 10 Einzelfächern entsprechend Ausführungs-/ und Systembeschreibung liefern und fachgerecht montieren/ einbauen.
Der gesamte Schrank muß nichtbrennbar sein und das Brandverhalten A2-s1 aufweisen.

- 2 Fächer übereinander
- Türanschlag rechts
- 9 von 10 Fächern verschließbar
- 1 Tür/ Fach unverschließbar

Abmessungen Einzelfach (Achsmaße):
Breite: 400 mm
Tiefe: 500 mm
Höhe: 725 mm

Länge Gesamtanlage (Achsmaß): 2000 mm

Farben SCH - Albert-Schweitzer-Straße:
3 - Blau, hell: NCS S1020-R90B
2 - Blau, mittel: NCS S3030-R90B
1 - Blau, dunkel: NCS S4020-R80B

Farben LIE - Karl-Liebknecht-Straße:
3 - Beige, hell: NCS S1030-Y10R
2 - Beige, mittel: NCS S3020-Y10R
1 - Beige, dunkel: NCS S1070-Y10R

Farben AHR - Zur Ahrensdorfer Heide:
3 - Grün, hell: NCS S0530-G50Y
2 - Grün, mittel: NCS S1050-G40Y
1 - Grün, dunkel: NCS S4040-G40Y

Wandverkleidung Spindnischen: Siehe gesonderte Position

Einbauort:
1.OG: BT 02
2.OG: BT 01, BT 02

Ausführung gem. beiliegender Ausführungs- und Detailplanung, s. Plan:
Ausführungs-/ Systembeschreibung
Menge: 6,000 St

**28.2.3 Garderobenspindanlage 1/2, 10 Fächer**
Garderobenspindanlage mit 10 Einzelfächern entsprechend Ausführungs-/ und Systembeschreibung liefern und fachgerecht montieren/ einbauen

Anlage wie Vorposition, jedoch:
- 10 von 10 Fächern verschließbar

Einbauort:
1.OG: BT 01
Menge: 2,000 St

**28.2.4 Garderobenspindanlage 1/2, 12 Fächer incl. 1 Feuerlöscherfach**
Garderobenspindanlage mit 12 Einzelfächern entsprechend Ausführungs-/ und Systembeschreibung liefern und fachgerecht montieren/ einbauen

Anlage wie Vorposition, jedoch:
- 11 von 12 Fächern verschließbar
- 1 Tür/ Fach unverschließbar

Einbauort:
1.OG: BT 01; BT 03
2.OG: BT  01; BT 02; BT 03
Menge: 12,000 St

**28.2.5 Garderobenspindanlage 1/2, 12 Fächer**
Garderobenspindanlage mit 12 Einzelfächern entsprechend Ausführungs-/ und Systembeschreibung liefern und fachgerecht montieren/ einbauen

Anlage wie Vorposition, jedoch:
- 12 von 12 Fächern verschließbar

Einbauort:
1.OG: BT 02; BT 03
2.OG: BT 02; BT 03
Menge: 8,000 St

**28.2.6 Garderobenspindanlage 1/2, 20 Fächer incl. 1 Feuerlöscherfach**
Garderobenspindanlage mit 20 Einzelfächern entsprechend Ausführungs-/ und Systembeschreibung liefern und fachgerecht montieren/ einbauen

Anlage wie Vorposition, jedoch:
- 19 von 20 Fächern verschließbar
- 1 Tür/ Fach unverschließbar

Einbauort:
1.OG: BT 03
Menge: 1,000 St

**28.2.7 Garderobenspindanlage 1/2, 22 Fächer incl. 1 Feuerlöscherfach**
Garderobenspindanlage mit 22 Einzelfächern entsprechend Ausführungs-/ und Systembeschreibung liefern und fachgerecht montieren/ einbauen

Anlage wie Vorposition, jedoch:
- 21 von 22 Fächern verschließbar
- 1 Tür/ Fach unverschließbar

Einbauort:
1.OG: BT 02
2.OG: BT  01; BT 02, BT 03
Menge: 5,000 St

**28.2.8 Garderobenspindanlage 1/2, 22 Fächer**
Garderobenspindanlage mit 22 Einzelfächern entsprechend Ausführungs-/ und Systembeschreibung liefern und fachgerecht montieren/ einbauen

Anlage wie Vorposition, jedoch:
- 22 von 22 Fächern verschließbar

Einbauort:
1.OG: BT 01, BT 02
2.OG: BT 01, BT 02, BT 03
Menge: 7,000 St

**28.2.9 Garderobenspindanlage 1/1, Personal, 6 Fächer**
Garderobenspindanlage mit 6 Einzelfächern entsprechend Ausführungs-/ und Systembeschreibung liefern und fachgerecht montieren/ einbauen

Anlage wie Vorposition, jedoch:
- 6 von 6 Fächern verschließbar

Beachten: Der Spind ist 1450 mm hoch

Position: Flügel 1 (Hortbereich/ Nachmittagsbetreuung)
Menge: 2,000 St

**28.2.10 Garderobenspindanlage 1/1, Personal, 6 Fächer incl. Feuerlöscher**
Garderobenspindanlage mit 6 Einzelfächern, davon ein Fach für Feuerlöscher,
entsprechend Ausführungs-/ und Systembeschreibung liefern und fachgerecht montieren/ einbauen

Anlage wie Vorposition, jedoch:
- 5 von 6 Fächern verschließbar
- 1 Tür/ Fach unverschließbar

Beachten: Der Spind ist 1450 mm hoch

Position: Flügel 1 (Hortbereich/ Nachmittagsbetreuung)
Menge: 2,000 St

**28.2.11 Zulage 10er-Spindanlage: Verschließen seitliche Fugen rechts/ links**
seitliche Fugen zwischen Spindanlage und Wandnische individuell mit
Blenden verschließen incl. fachgerechter Unterkonstruktion und Verbindung mit der Spindanlage und der seitlichen Nischenauskleidung
Die Blenden müssen flächenbündig mit den Spinden ausgeführt werden (keine Vor-oder Rücksprünge)
Befestigung der Blenden nicht sichtbar, eingehängt und vandalismussicher fixiert in der Unterkonstruktion

Die Fuge ist auf beiden Seiten vorhanden

Material der Blende: mineralische Kompaktplatte 8 mm (entspr. Ausführungs/ Systembeschreibung)
Brandverhalten: A2-s1
Höhe Blende: bis ca. 1600 mm
Breite der Blende: variiert, bis ca. 250 mm

Material Nische: mineralische Kompaktplatte mit Unterkonstruktion auf Trockenbauwand

Breite der Nische: bis ca. 2500 mm

Leitdetailzeichung:
ARC_5_LIE_X_DT_13_02_F_-_ Wandnische mit Spinden
Menge: 8,000 St

**28.2.12 Zulage 12er-Spindanlage: Verschließen seitliche Fugen rechts/ links**
seitliche Fugen zwischen Spindanlage und Wandnische individuell mit
Blenden verschließen

Ausführung wie Vorposition, jedoch:

Breite der Nische: bis ca. 2800mm
Menge: 24,000 St

**28.2.13 Zulage 20er-Spindanlage: Verschließen seitliche Fugen rechts/ links**
seitliche Fugen zwischen Spindanlage und Wandnische individuell mit
Blenden verschließen

Ausführung wie Vorposition, jedoch:

Breite der Nische: bis ca. 4600mm
Menge: 1,000 St

**28.2.14 Zulage 22er-Spindanlage: Verschließen seitliche Fugen rechts/ links**
seitliche Fugen zwischen Spindanlage und Wandnische individuell mit
Blenden verschließen

Ausführung wie Vorposition, jedoch:

Breite der Nische: bis ca. 4700mm
Menge: 12,000 St

**28.2.15 Zulage 10er- Spindanlage: schräge Abdeckung (Pultdach)**
Zusätzliche schräge, nach vorn geneigte Abdeckung als Aufsatz auf die fertige Spindanlage liefern und montieren.
Neigungswinkel: 25°
Die Abdeckung ist incl. fachgerechter Unterkonstruktion und Verbindung mit der Spindanlage auf die fertige Spindanlage zu montieren
Vorderkante flächenbündig mit den Spinden ausführen (keine Vor-oder Rücksprünge)
Befestigung der Abdeckung nicht sichtbar und vandalismussicher

Die Hinterlüftung der Spinde muß gewährleistet bleiben

Material der Abdeckung: mineralische Kompaktplatte 8 mm (entspr. Ausführungs/ Systembeschreibung)
Farbe: wie seitliche Blenden
Brandverhalten: A2-s1
Tiefe der Abdeckung: bis ca. 600 mm
Breite der Abdeckung: bis ca. 2500 mm

Material Nische: mineralische Kompaktplatte mit Unterkonstruktion auf Trockenbauwand

Leitdetailzeichung:
ARC_5_LIE_X_DT_13_02_F_-_ Wandnische mit Spinden
Menge: 8,000 St

**28.2.16 Zulage 12er- Spindanlage: schräge Abdeckung (Pultdach)**
Zusätzliche schräge, nach vorn geneigte Abdeckung als Aufsatz auf die fertige Spindanlage

Ausführung wie Vorposition, jedoch:

Breite der Nische: bis ca. 2800mm
Menge: 24,000 St

**28.2.17 Zulage 20er- Spindanlage: schräge Abdeckung (Pultdach)**
Zusätzliche schräge, nach vorn geneigte Abdeckung als Aufsatz auf die fertige Spindanlage

Ausführung wie Vorposition, jedoch:

Breite der Nische: bis ca. 4600mm
Menge: 1,000 St

**28.2.18 Zulage 22er- Spindanlage: schräge Abdeckung (Pultdach)**
Zusätzliche schräge, nach vorn geneigte Abdeckung als Aufsatz auf die fertige Spindanlage

Ausführung wie Vorposition, jedoch:

Breite der Nische: bis ca. 4700mm
Menge: 12,000 St

**28.2.19 Zulage: Verstärkung Sockelverkleidung**
Zulage Sockeverkleidung
zusätzliche Befestigungen und zusätzliche robuste Unterkonstruktion in Metall als Verstärkung und Schutz gegen starke, mechanische Einwirkungen von außen
Menge: 148,200 m

**28.2.20 Wandverkleidung Spindnische, L=2,475 m (10 Fächer)**
Leibungsverkleidung Wandnische seitlich und oben, innen, mit Rückwand, bestehend aus 10 mm starker, mineralischer Kompaktplatte mit A2- Brandschutzqualität auf GK-Abkofferung geklebt,
einschl. umlaufender Blende (ähnlich einer Eckzarge), Breite ca. 60 mm, Eckschutz mittels Stegeckverbinder Rundung Kante mind. 2 mm Radius
einschl. erforderl. Unterkonstruktion,
alle Ecken gerundet mindestens 2 mm-Radius (Kita-Kante), Kantenschutz mittels Stegeckverbinder

Die Rückwand ist aus ca. 10 mm starker mineralischer Kompaktplatte zu erstellen und auf vorh. GK- Wand zu kleben.

Das Brandverhalten der gesamten Konstruktion muß mindestens A2 erfüllen.

Die Leistung ist als Komplettleistung incl. aller notwendigen Nebenarbeiten, Anschlüsse und Verbindungsmittel anzubieten.

Leibungsverkleidung:
Größe Nische:  2,475m / 2,15m (B/H,lichte Maße Rohbau)
Oberfläche Seiten, Decke: Holzoptik
Oberfläche Rückwand: Farbe nach Wahl AG:
  NCS S1030-Y10R (beige)
  NCS S3030-R90B (blau)
  NCS S1050-G40Y (grün)
Material:  mineralische Kompaktplatte
Brandverhalten:  mind. EN 13501-1,
  nicht brennbar A2
Dicke:  10 mm
Leibungstiefe:  bis ca. 850 mm

Einbauort:
1.OG: BT 02
2.OG: BT 01, BT 02
1.OG: BT 01

Ausführung gem. beiliegender Ausführungs- und Detailplanung, s. Plan:
Ausführungs-/ Systembeschreibung
Menge: 8,000 St

**28.2.21 Wandverkleidung Spindnische, L=2,765 m (12 Fächer/ 6 Fächer)**
Leibungsverkleidung Wandnische seitlich und oben, innen, mit Rückwand

Wie vor beschrieben, jedoch:

Länge Nische:  2,765 m

Einbauort:
1.OG: BT 01; BT 03
2.OG: BT  01; BT 02; BT 03
1.OG: BT 02; BT 03
2.OG: BT 02; BT 03
Menge: 24,000 St

**28.2.22 Wandverkleidung Spindnische, L=4,575 m (20 Fächer)**
Leibungsverkleidung Wandnische seitlich und oben, innen, mit Rückwand

Wie vor beschrieben, jedoch:

Länge Nische:  4,575 m

Einbauort:
1.OG: BT 03
Menge: 1,000 St

**28.2.23 Wandverkleidung Spindnische, L=4,650 m (22 Fächer)**
Leibungsverkleidung Wandnische seitlich und oben, innen, mit Rückwand

Wie vor beschrieben, jedoch:

Länge Nische:  4,65 m

Einbauort:
1.OG: BT 02
2.OG: BT  01; BT 02, BT 03
1.OG: BT 01, BT 02
2.OG: BT 01, BT 02, BT 03
Menge: 12,000 St

**28.2.24 Revisionsklappe, Alu, 600/600, einschl. Beplankung**
Revisionsklappe in der Decke in der zuvor beschriebenen Sitznische, Rahmen aus Aluminium
Füllung der Klappe aus mineralischer Kompaktplatte 8 - 12 mm stark, optisch und technisch identisch mit angrenzenden Kompaktplatten,

Maße B/H in mm 600 x 600,
Farbe/ Optik nch Wahl AG: Holzoptik

Angebotenes Fabrikat: '..................................'

(Bieterangabe)
Menge: 12,000 St

**28.2.25 Sitznische, L=4,52m: Wandverkleidung und Sitzbank (gepolstert)**
Leibungsverkleidung Wandnische seitlich und oben, innen, mit Rückwand und mit integrierter Sitzbank incl. Sitzpolster,
bestehend aus 10 mm starker, mineralischer Kompaktplatte mit A2- Brandschutzqualität auf GK-Abkofferung geklebt,
einschl. umlaufender Blende (ähnlich einer Eckzarge), Breite ca. 60 mm, Eckschutz mittels Stegeckverbinder Rundung Kante mind. 2 mm Radius
Sitzbank, unsichtbar befestigt einschl. erforderl. Unterkonstruktion, alle Ecken gerundet mindestens 2 mm-Radius (Kita-Kante), Kantenschutz mittels Stegeckverbinder

Die Rückwand ist aus einer ca. 10 mm starker mineralischer Kompaktplatte zu erstellen und auf vorh. GK- Wand zu kleben.

Das Brandverhalten der gesamten Konstruktion muß mindestens A2 erfüllen.

Die Leistung ist als Komplettleistung incl. aller notwendigen Nebenarbeiten, Anschlüsse und Verbindungsmittel anzubieten.

Leibungsverkleidung, Sitzbank:
Größe Nische:  4,52m / 2,15m (B/H,lichte Maße Rohbau)
Oberfläche Seiten, Decke: Holzoptik
Oberfläche Rückwand: Farbe nach Wahl AG:
  NCS S1030-Y10R (beige)
  NCS S3030-R90B (blau)
  NCS S1050-G40Y (grün)
Material:  mineralische Kompaktplatte
Brandverhalten:  mind. EN 13501-1,
  nicht brennbar A2
Dicke:  10 mm
Leibungstiefe:  bis ca. 850 mm

Sitzbank:  bis ca. 850 mm / 450 mm ( T/H)
Polster Sitzbank:  Höhe 25 mm
Füllung:  Nadelmattenvlies mit Umhüllung aus  Glasgarngewebe, nicht brennbar A2
Bezug/ Hülle:  nicht brennbarer Möbelbezugsstoff,  Brandverhalten B2

Einbauort  :  Hort EG, Flügel 01, Achse 5-6

Ausführung gem. beiliegender Ausführungs- und Detailplanung, s. Plan:

ARC_5_LIE_X_DT_13_02_F_A_ Wandnische mit Spinden.pdf
ARC_5_LIE_X_DT_13_03_F_A_ Sitzbank in Flurwand.pdf
Menge: 1,000 St

**28.2.26 Sitznische, L=4,575m: Wandverkleidung und Sitzbank (gepolstert)**
Leibungsverkleidung Wandnische seitlich und oben, innen, mit Rückwand und mit integrierter Sitzbank incl. Sitzpolster,

wie vor beschrieben, jedoch:

Größe Nische:  4,575 m / 2,15m (B/H,lichte Maße Rohbau)

Einbauort: OG, Flügel 03, Achse 9-10
Menge: 1,000 St

**28.2.27 Sitznische, L=2,69m: Wandverkleidung und Sitzbank (gepolstert)**
Leibungsverkleidung Wandnische seitlich und oben, innen, mit Rückwand und mit integrierter Sitzbank incl. Sitzpolster,

wie vor beschrieben, jedoch:

Größe Nische:  2,69m / 2,15m (B/H,lichte Maße Rohbau)

Einbauort:  Hort EG, Flügel 01, Achse 6-7
Menge: 1,000 St

**28.2.28 Sitznische, L=2,765m: Wandverkleidung und Sitzbank (gepolstert)**
Leibungsverkleidung Wandnische seitlich und oben, innen, mit Rückwand und mit integrierter Sitzbank incl. Sitzpolster,

wie vor beschrieben, jedoch:

Größe Nische:  2,765m / 2,15m (B/H,lichte Maße Rohbau)

Einbauort:  1.OG, Flügel 02, Achse M-N
  1.OG, Flügel 03, Achse 12-13
  2.OG, Flügel 01, Achse 2-3
  2.OG, Flügel 01, Achse 3-4
  2.OG, Flügel 01, Achse 4-5
  2.OG, Flügel 02, Achse N-M
Menge: 9,000 St

#### 28.3 Teeküchen

*Hinweis: ALLGEMEINE VORBEMERKUNGEN - Teeküchen*
Es sind Standardprodukte anzubieten.
Wettbewerbseinschränkende Forderungen sind damit nicht vorgesehen. Vor Vertragsbeginn hat sich der Auftragnehmer (AN) persönlich von den örtlichen
Gegebenheiten zu überzeugen, die Baumaße zu nehmen und die Installations- und Ausführungspläne mit den Baumaßen und den vorgesehenen Lieferungen zusammen mit  dem Auftraggeber (AG) abzustimmen. Nachträglicher Mehraufwand wird nicht honoriert. Alle Besichtigungen der Baustelle sind mit der Bauleitung abzustimmen.

ZUSÄTZLICHE TECHNISCHE VORSCHRIFTEN
Die gesamte Anlage und die Geräte müssen ein einheitliches Bild zeigen. Auf- und  Abkantungen, Plattenüberstände, Sockelrücksprünge, Rahmenbreiten und Fußstärken müssen gleichartig ausgeführt werden.
Das Verpackungsmaterial ist jeweils sofort von der Baustelle zu entfernen. Die Baustelle ist nach der Tagesarbeit besenrein zu hinterlassen.
Die speziellen Ausführungsbeschreibungen sind den nachfolgenden, entsprechend zugeordneten

TECHNISCHEN VORBEMERKUNGEN
zu entnehmen, sofern nicht eine ausführliche Leistungsbeschreibung der einzelnen
Positionen gegeben ist. Wesentliche Abweichungen sind im Angebots-Anschreiben oder auf einem Beiblatt gesondert zu vermerken. Gibt es Widersprüche zwischen Vorbemerkungen und Positionsbeschreibungen, so ist die Beschreibung in den
einzelnen Positionen vorrangig.

MONTAGE
Durch den Auftragnehmer erfolgt die Herstellung, Lieferung, Aufstellung, Montage und Ausrichtung der Geräte und Anlagen. Die Kosten sind in die Einheitspreise einzurechnen.

Die Möbel, Regale etc. sind entsprechend Aufstellung  und Nutzung an den Wänden (Stahlbeton, Trockenbau) zu befestigen, einschl. aller notwendigen Befestigungsmittel wie z.B. Dübel, Schrauben, Winkel ect., eine extra Vergütung erfolgt nicht.

Es gelten die aktuellen Bedingungen der Ausschreibungsrichtlinien gemäß Veröffentlichung in der jeweils neusten Fassung.
Die vom Bieter im Abschnitt Gliederung der Leistung nach Pos. einzutragenden Preise gelten für eine normgerechte verwendungsfertige Leistung (Herstellung, Lieferung, Verteilung, z.T. Montage) einschl. der Kosten für sämtliche Materialien und aller, für die Erfüllung der Vertragsleistung erforderlichen, Nebenleistungen. Hierzu gehören:
der Nachweis über die Brauchbarkeit bzw. Gleichwertigkeit der angebotenen bzw. verwendeten Baustoffe, sowie die Beschaffung sämtlicher Prüfnachweise über die Einhaltung der gestellten Anforderungen und die Beschaffung von Mustern.

Das Herstellen der Öffnungen für Steckdosen, Kabeldurchlässe etc. gem. Ausführungsplanung ist in die Preise mit einzukalkulieren.

ANSCHLUSS
Deren Anschluss von Elektro, Zu- und Abwasser an die bauseitigen Medien erfolgt durch konzessionierte Fachfirmen vor Ort in Absprache mit dem Auftragnehmer.

Die Lieferung und Aufstellung in abgestimmten Teilbereichen mit Arbeitsunterbrechung berechtigen den AN nicht zu Mehrkosten. Der AN hat Verpackungsmaterial auf seine Kosten zu beseitigen, wenn im LV nichts anders beschrieben.

MATERIALIEN

Korpus:
Holzspanplatte Typ P2 mit beidseitiger dekorativer Melaminharzdirektbeschichtung, nach DIN EN 14322,
mit 1 mm ABS-Kante dekorgleich.
geeignet für Möbel- und Innenausbau.,

Trägermaterial: Harnstoffgebundene Holzspanplatte Typ P2 gem. DIN EN 312, geeignet für Inneneinrichtung und Möbel, für nichttragende Zwecke im Trockenbereich

Brandverhalten: normalentflammbar B2; D-s2, d0
Formaldehydemissionsklasse: E1

Sichtbare Korpus-Oberflächen erhalten eine Deckseite in HPL-Beschichtung mit Oberfläche wie die Küchen-Fronten.

Dicke:  ca. 19 mm
Dekor / Struktur :  Eiche / NW (Natural Wood),
wie Fronten
Deckseite:  Eiche / NW (Natural Wood)

Angebotenes Fabrikat Korpus: '..................................'

(Bieterangabe)

Fronten, Unterbauplatten:
HPL-Mehrschicht-Verbundelement P2
aus einer Holzspanplatte Typ P2 nach EN 312, beidseitig belegt mit Hochdruckschichtstoff-HPL-Platte,
mit 1 mm ABS-Kante dekorgleich, Antifingerprint-Oberfläche,
geeignet für Möbel- und Innenausbau, hohe Strapazierfähigkeit.

Trägermaterial: Harnstoffharzgebundene Holzspanplatte Typ P2 gem. DIN EN 312, geeignet für nichttragende Zwecke im Trockenbereich

Brandverhalten: normalentflammbar B2; D-s2, d0
Formaldehydemissionsklasse: E1

Dicke:  ca. 19 mm
Dekor / Struktur: Eiche / NW (Natural Wood)

Angebotenes Fabrikat Fronten: '..................................'

(Bieterangabe)

Arbeitsplatte, Nischenrückwand:
Kompakt-Hochdruckschichtstoff in Standard-Qualität und
der Klassifizierung CGS gem. EN 438-3. Mit schwarzem Kern und beidseitig dekorativer Melaminharzoberfläche,
Kante gefräst und geschliffen (1200er) Fase 0,5 mm.

Dicke:  ca. 10 mm
Dekor / Struktur: sandbeige, ähnlich NCS 2005-Y50R

Produktnorm: EN 438-3
Kernmaterial: Kompaktschichtstoff (schwarz)
Massiver, schwarz gefärbter Kompaktschichtstoffkern,stoßfest und feuchtebeständig für hochbeanspruchte Anwendungen.

Angebotenes Fabrikat Kompaktplatte: '..................................'

(Bieterangabe)

Möbelgriffe Unterbauschränke:
Griff-Profilleiste für verschiedene Korpusbreiten,
Aluminium, schwarz eloxiert, gebürstet, abgerundetes Design,
Breite an Korpus angepasst (450, 600, 800 mm),
Tiefe ca. 41 mm, Breite ca. 14 mm, Profildicke ca. 2 mm

Angebotenes Fabrikat Griff-Profilleiste: '..................................'

(Bieterangabe)

Möbelgriffe Oberschränke:
Griff-Mulde, für optisch grifflose Fronten, für verschiedene Korpusbreiten,
zur Montage am Unterboden des Oberschrankes,
aus Aluminium, schwarz matt eloxiert (E6/C35),
Breite an Korpus angepasst (600, 800 mm),
Tiefe ca. 20 mm, Breite ca. 16,6 mm, Profildicke ca. 3 mm

Angebotenes Fabrikat Griffmulde: '..................................'

(Bieterangabe)

Die Türen können wahlweise mit der Öffnung nach rechts oder links montiert werden, vorgesehen sind Schnappscharniere mit integriertem Dämpfer/Küche.
Scharniere in Höhe, Breite und Tiefe verstellbar.

Schubladen schließen durch integrierten Dämpfer langsam, sanft und geräuschlos. Sie sind mit leicht laufenden Schienen mit Ausziehsperre auszustatten, selbsttätiges Schließen auf den letzten Zentimetern.

Vor der Herstellung der Teeküchen sind Muster zur Abstimmung hinsichtlich der Farbe, Beschaffenheit der Oberfläche und Zubehör dem AG bzw. Architekten vorzulegen. Bemusterung und Dekore/ Struktur der Oberflächen nach Wahl AG. Die vor genannten Farben/ Dekore dienen der Orientierung für die Angebotsabgabe.

**28.3.29 Hort, Einbauküche, Holz, l=3140 mm + 2500 mm**
Teeküche als Einbauküche aus beschichteter Spanplatte gem. Techn. Vorbemerkungen, in folgender Ausführung:

- Höhe der Unterschränke zzgl. Sockel/Füße
- Die "Teeküche Hort" besteht aus 2 Küchenzeilen, die sich gegenüber liegen

Küchenzeile "links":
Unterbauschrank für Kühl-/ Gefrierkombi 600/ 600/ 2100 mm:
- geteilte Front Kühlschrank + Gefrierschrank
- Anzahl Schränke  :1 Stück
Unterbauschrank 600/ 600/ 1000 mm (unterh. Microwelle):
- Schubladen flach  : 2 Stück
- Schubladen  : 2 Stück
- Anzahl Schränke  : 1 Stück
Unterbauschrank 600/ 600/ 800 mm:
- Besteckschubladen  : 1 Stück
- Schubladen  : 2 Stück
- Anzahl Schränke  : 3 Stück
Oberschrank 600/ 370/ 700 mm:
- Regalböden, versetzb.  : 4 Stück
- Türen  : 1 Stück
- Anzahl Schränke  : 3 Stück
Oberschrank/ Korpus für Mikrowelle 600/ 600/ 400 mm:
- Regalböden, versetzb.  : ohne
- Türen  : ohne
- Anzahl Schränke  : 2 Stück (übereinander)
Oberschrank 600/ 600/ 300 mm (über Microwelle):
- Regalböden, versetzb.  : ohne
- Türen  : 1 Stück
- Anzahl Schränke  : 1 Stück
Arbeitsplatte:
- Abmessung  : ca. 1800/ 600 mm
- Dicke  : ca. 10 mm
- Ausschnitt Spülbecken  : ohne
Rückwand:
- Abmessung  : ca. 1800/ 600 mm
- Dicke  : ca. 10 mm
Sockel:
- Höhe  : 100 mm
- Länge  : ca. 3140 mm
- 1 St. Ausschnitt für Entlüftung Kühlschrank
Seitliche Blende (Fuge zw. Wand und Küchenschränken):
- Breite  : bis 100 mm
- Höhe  : 2100 mm
- Anzahl seitl. Blenden  : 2 Stk. (re./ li.)

Gesamtlänge Küchenzeile "links": 3140 mm

Küchenzeile "rechts":
Unterbauschrank 600/ 600/ 800 mm:
- Schublade Flach  : 1 Stück
- Schubladen  : 2 Stück
- Anzahl Schränke  : 2 Stück
Unterbauschrank für Geschirrspüler 600/ 600/ 800 mm:
- mit Front f. Geschirrspüler 600/ 800 mm
- Anzahl Schränke  :1 Stück
Unterschrank für Spülbecken 600/ 600/ 800
- obere Blende  : ca. 220 mm
- Schubladen mit integriertem Abfallsystem
  (Abfalltrennung)  : 1 Stück
- Rückwand ausgeschnitten für Zu- und Abwasser sowie Elektro-Anschlüsse
- Anzahl Schränke  : 1 Stück
Arbeitsplatte:
- Abmessung  : ca. 2500/ 600 mm
- Dicke  : ca. 10 mm
- Ausschnitt Spülbecken  : ja
Rückwand:
- Abmessung  : ca. 3140/ 600 mm
- Dicke  : ca. 10 mm
Rückwand seitlich (re./ li. der Arbeitsplatte):
- Abmessung  : ca. 600/ 600 mm
- Dicke  : ca. 10 mm
- Anzahl  : 2 Stk
Sockel:
- Höhe  : 100 mm
- Länge  : ca. 2500 mm
Seitliche Blende (Fuge zw. Wand und Küchenschränken):
- Breite  : bis 100 mm
- Höhe  : 800 mm
- Anzahl seitl. Blenden  : 1 Stk. (re.)

Gesamtlänge Küchenzeile "links": ca. 2500 mm (ohne Waschmaschine)

Die Oberschränke erhalten für den Einbau einer LED-Lichtlinie (s. gesonderte Position) eine durchgängige Unterbauplatte.
Die Unterschränke und die Rückwand werden mit einem Wandabstand von ca. 125 mm (für Medien) eingebaut. Evtl. Unterkonstruktionen sind mit einzukalkulieren.

Einbauort:  : Teeküche Hort, EG, Flg. 1, 0.1.07

Ausführung gem. beiliegender Ausführungs- und Detailplanung, s. Plan:
"ARC_5_LIE/SCH_X_DT_11_12_F_E_ Teeküche Hort"
Menge: 1,000 St

**28.3.30 Sekretariat/ Schulltg., Einbauküche, Holz, l=4400 mm**
Teeküche als Einbauküche aus beschichteter Spanplatte gem. Techn. Vorbemerkungen, in folgender Ausführung:

- Höhe der Unterschränke zzgl. Sockel/Füße

Unterbauschrank für Kühlschrank 600/ 600/ 1400 mm:
- Front für Einbau-Kühlschrank
- Anzahl Schränke  :1 Stück
Unterbauschrank 600/ 600/ 1000 mm (unterh. Microwelle):
- Schubladen flach  : 2 Stück
- Schubladen  : 2 Stück
- Anzahl Schränke  : 1 Stück
Unterbauschrank 600/ 600/ 800 mm:
- Besteckschubladen  : 1 Stück
- Schubladen  : 2 Stück
- Anzahl Schränke  : 1 Stück
Unterbauschrank 600/ 600/ 800 mm:
- Regalböden, versetzb.  : 4 Stück
- Türen  : 1 Stück
- Anzahl Schränke  : 2 Stück
Unterbauschrank für Geschirrspüler 600/ 600/ 800 mm:
- mit Front f. Geschirrspüler 600/ 800 mm
- Anzahl Schränke  :1 Stück
Unterschrank für Spülbecken 600/ 600/ 800
- obere Blende  : ca. 220 mm
- Schubladen mit integriertem Abfallsystem
  (Abfalltrennung)  : 1 Stück
- Rückwand ausgeschnitten für Zu- und Abwasser sowie Elektro-Anschlüsse
- Anzahl Schränke  : 1 Stück
Arbeitsplatte, H ca. 900 mm:
- Abmessung  : ca. 3080/ 600 mm
- Dicke  : ca. 10 mm
- Ausschnitt Spülbecken  : ja
Arbeitsplatte, H ca. 1400 mm (über Microwelle):
- Abmessung  : ca. 1290/ 600 mm
- Dicke  : ca. 10 mm
- Ausschnitt Spülbecken  : nein
Rückwand:
- Abmessung  : bis ca. 4400/ 1250 mm
- Höhenstufe beachten  : Abmessungen hinterer Teil 1290/ 640 mm
- Dicke  : ca. 10 mm
Rückwand seitlich (li. der Arbeitsplatte):
- Abmessung  : ca. 600/ 1250 mm
- Dicke  : ca. 10 mm
- Anzahl  : 1 Stk
Rückwand seitlich (re. der Arbeitsplatte):
- Abmessung  : ca. 600/ 640 mm
- Dicke  : ca. 10 mm
- Anzahl  : 1 Stk
Rückwand seitlich (an Microwelle):
- Abmessung  : ca. 600/ 610 mm
- Dicke  : ca. 10 mm
- Anzahl  : 1 Stk
Sockel:
- Höhe  : 100 mm
- Länge  : ca. 4400 mm
Seitliche Blende (Fuge zw. Wand und Küchenschränken li.):
- Breite  : bis 100 mm
- Höhe  : 800 mm
- Anzahl seitl. Blenden  : 1 Stk. (li.)
Seitliche Blende (Fuge zw. Wand und Küchenschränken re.):
- Breite  : bis 100 mm
- Höhe  : ca. 1410 mm
- Anzahl seitl. Blenden  : 1 Stk. (re)

Gesamtlänge Küchenzeile  4400 mm

Die Unterschränke und die Rückwand werden mit einem Wandabstand von ca. 125 mm (für Medien) eingebaut. Evtl. Unterkonstruktionen sind mit einzukalkulieren.

Einbauort:  : Sekretariat, EG, Flg. 2, 0.2.05

Ausführung gem. beiliegender Ausführungs- und Detailplanung, s. Plan:
"ARC_5_LIE/SCH_X_DT_11_14_F_E_ Teeküche Schulleitung"
Menge: 1,000 St

**28.3.31 Lehrerzimmer, Einbauküche, Holz, l= 5005 mm**
Teeküche als Einbauküche aus beschichteter Spanplatte gem. Techn. Vorbemerkungen, in folgender Ausführung:

- Höhe der Unterschränke zzgl. Sockel/Füße

Unterbauschrank für Kühl-/ Gefrierkombi 600/ 600/ 2100 mm:
- geteilte Front Kühlschrank + Gefrierschrank
- Anzahl Schränke  :1 Stück
Unterbauschrank 600/ 600/ 1000 mm (unterh. Microwelle):
- Schubladen flach  : 2 Stück
- Schubladen  : 2 Stück
- Anzahl Schränke  : 1 Stück
Unterbauschrank 600/ 600/ 1000 mm (unterh. Microwelle):
- Regalböden, versetzb.  : 4 Stück
- Türen  : 1 Stück
- Anzahl Schränke  : 1 Stück
Unterbauschrank 600/ 600/ 800 mm:
- Besteckschubladen  : 1 Stück
- Schubladen  : 2 Stück
- Anzahl Schränke  : 3 Stück
Unterbauschrank für Geschirrspüler 600/ 600/ 800 mm:
- mit Front f. Geschirrspüler 600/ 800 mm
- Anzahl Schränke  :1 Stück
Unterschrank für Spülbecken 600/ 600/ 800
- obere Blende  : ca. 220 mm
- Schubladen mit integriertem Abfallsystem
  (Abfalltrennung)  : 1 Stück
- Rückwand ausgeschnitten für Zu- und Abwasser sowie Elektro-Anschlüsse
- Anzahl Schränke  : 1 Stück
Oberschrank 600/ 370/ 700 mm:
- Regalböden, versetzb.  : 4 Stück
- Türen  : 1 Stück
- Anzahl Schränke  : 3 Stück
Oberschrank/ Korpus für Mikrowelle 600/ 600/ 400 mm:
- Regalböden, versetzb.  : ohne
- Türen  : ohne
- Anzahl Schränke  : 2 Stück (übereinander)
Arbeitsplatte, H ca. 900 mm:
- Abmessung  : ca. 2990/ 600 mm
- Dicke  : ca. 10 mm
- Ausschnitt Spülbecken  : ja
Arbeitsplatte, H ca. 1400 mm (über Microwelle):
- Abmessung  : ca. 1340/ 600 mm
- Dicke  : ca. 10 mm
- Ausschnitt Spülbecken  : nein
Rückwand (3-fach abgestuft):
- Abmessung Fläche links: bis ca. 1800/ 600 mm
- Abmessung Fläche mitte: bis ca. 1200/ 600 mm
- Abmessung Fläche rechts: bis ca. 1350/ 690 mm
- Dicke  : ca. 10 mm
Rückwand seitlich (re. der Microwelle):
- Abmessung  : ca. 600/ 690 mm
- Dicke  : ca. 10 mm
- Anzahl  : 1 Stk
Rückwand seitlich (an Microwelle):
- Abmessung  : ca. 600/ 610 mm
- Dicke  : ca. 10 mm
- Anzahl  : 1 Stk
Sockel:
- Höhe  : 100 mm
- Länge  : ca. 5005 mm
Seitliche Blende (Fuge zw. Wand und Küchenschränken links):
- Breite  : bis 200 mm
- Höhe  : ca. 2100 mm
- Anzahl seitl. Blenden  : 1 Stk. (li.)
Seitliche Blende (Fuge zw. Wand und Küchenschränken rechts):
- Breite  : bis 200 mm
- Höhe  : ca. 1410 mm
- Anzahl seitl. Blenden  : 1 Stk. (re)

Gesamtlänge Küchenzeile ca. 5005 mm

Die Oberschränke erhalten für den Einbau einer LED-Lichtlinie (s. gesonderte Position) eine durchgängige Unterbauplatte.
Die Unterschränke und die Rückwand werden mit einem Wandabstand von ca. 125 mm (für Medien) eingebaut. Evtl. Unterkonstruktionen sind mit einzukalkulieren.

Einbauort  : Teeküche Lehrerzimmer, EG, Flg. 2, 0.2.23

Ausführung gem. beiliegender Ausführungs- und Detailplanung, s. Plan:
"ARC_5_LIE/SCH_X_DT_11_13_F_E_ Teeküche Lehrerzimmer"
Menge: 1,000 St

**28.3.32 Schranktür abschließbar, Zulage**
Zulage zu vorbeschriebenen Teeküchen für die Ausführung einer abschließbaren Schranktür.
Menge: 10,000 St

**28.3.33 LED-Unterbauleuchte**
LED-Unterbauleuchte bestehend aus einem Aluminium-Profil und LED-Streifen in vorbeschr. Teeküchen liefern, einfräsen, fachgerecht und  voll funktionsfähig montieren, inkl. Halterung, Befestigungsmittel und Endkappen sowie passendem Vorschaltgerät (DALI-Betriebsgerät) und sämtlichen notwendigen Einbaukomponenten.

LED-Leuchtenprofil
Material:  Aluminium eloxiert
Abmessungen: 6,6 x 18 mm
Abdeckung:  opales Leuchtencover
Endkappen:  Aluminium eloxiert
Halteklammern zur Befestigung der Leuchte,
Leuchtenlängen können individuell angepasst werden,
Plug & Play Steckersystem
Lichtfarbe:  3000K

LED: BL-08-085-SG7-XX "Made in Germany"
LED-Streifen für höchste Ansprüche,
ideal für Anwendungen mit hoher täglicher Betriebsdauer,
Stromregelung durch IC 's
Spannung:  24 VDC
Leistung:  ca. 12 W/m
Lumen:  ca. 1400 lm/m
Lichtfarbe:  3000K
Pitch:  12,2 mm
CRI:  >90

Anschluss:
einseitig durch den Leuchtenboden mit 2-pol. Anschlussleitung und Stecksystem Mini

Einbauort:  Teeküchen:
EG.12, EG.34, OG1.53, OG2.51

(Bieterangabe)

(Bieterangabe)'
Menge: 3,600 m

**28.3.34 Geschirrspüler - vollintegriert, 600 mm**
Vollintegrierter Geschirrspüler mit mindestens folgenden Leistungsmerkmalen:

- Energieefizienzklasse (EU 2017/1369): C
- Energie / Wasser ca. 74 kWh / 9,5 l
- Fassungsvermögen 13 Maßgedecke
- Abmessungen: HBT: ca. 815 mm x 598 mm x 550 mm
- Geräusch ca. 44 dB (A) re 1 pW
- Geräusch-Effiziensklasse B
- Geräusch im Silence-Programm 41 dB(A) re 1 pW
- Anschlusswert: 2.400 W
- Spannung 220-240 V, Absicherung 10 A
- Länge Anschlusskabel ca. 175 cm
Länge Zulaufschlauch: ca. 165 cm
Länge Ablaufschlauch: ca. 190 cm

- Aqua-Stop Auslaufschutz
- Glasschon-System
- höhenverstellbare Füße,
verstellbarer Sockel horizontal und vertikal
- varioSpeed Plus
- Maschinenpflegeprogramm
- autoOpen dry (eco Trocknung) mit Wärmetauscher
- Aqua- und Beladungssensor, Dosierassistent,
Reiniger-Automatik
- Innenbehälter/Boden: Edelstahl/Edelstahl
- flex Korbsystem, höhenverstellbarer Oberkorb
- Komfortrollen im Unterkorb
- Korbstopper gg. Überrollen des Unterkorbes
Besteckablage im Oberkorb
- Touch-Bedienung (schwarz), Bedienung oben
- timeLight (optische Anzeige auf Fußboden unterhalb
Gerätetür)
- Elektronische Restzeit-Anzeige
- Startzeitvorwahl 1-24 Std.

Leitfabrikat: Siemens iQ500 SN65EX06BE o. glw.

Angebotenes Fabrikat: '..................................'

(Bieterangabe)
Menge: 3,000 St

**28.3.35 Einbau-Kühlschrank mit Gefrierfach, 1770* 558 mm**
Einbau-Kühlschrank mit Gefrierfach, Flachscharnier-Technik, Softeinzug mit Türdämpfung, vollintegrierbar
mit mindestens folgenden Leistungsmerkmalen:

 Energieeffizienzklasse: D
 Energieverbrauch / Jahr: 142 kWh/a
 Geräuscheffizienzklasse / Geräusch-Wert: B / 34 dB
 Nutzinhalt gesamt: 280 l
 LED Beleuchtung
 Abtau-Automatik im Kühlteil
 Getrennte, elektronische Temperaturregelung, über LED ablesbar
 Getrennte Temperaturregelung für Kühl- und Gefrierraum
 Super-Taste: superkühlen
 Optische und akustische Warneinrichtung bei geöffneter Tür

Kühlteil
 Nutzinhalt Kühlfächer: 246 l
 6 Abstellflächen aus Sicherheitsglas
 verchromter Flaschenrost
 5 Türabsteller, davon 2 Flaschenabsteller
 freshbox

Gefrierteil
 Nutzinhalt Tiefkühlfächer: 34 l
 Gefriervermögen in 24 Std.: 2.5 kg
 Lagerzeit bei Störung : 18 h
 1 Gefrierfach mit Klappe
 1 herausnehmbare Ablage aus Sicherheitsglas

ca.- Maße
 Gerätemaße ( H x B x T): ca. 177.2 cm x 55.8 cm x 54.8 cm

Technische Informationen
 Einbau-Kühlautomat
 Türanschlag rechts, wechselbar
 220 - 240 V
 Länge des Anschlusskabel: 230 cm
 Klimaklasse: SN-ST
Zubehör
 1 x Schwerlastsatz, 1 x Eiswürfelschale

Leitfabrikat: Siemens iQ500 KI82LADD0 o. glw.

Angebotenes Fabrikat: '..................................'

(Bieterangabe)
Menge: 2,000 St

**28.3.36 Einbau-Kühlschrank, 1397* 558 mm**
Einbau-Kühlschrank, vollintegrierbar
mit mindestens folgenden Leistungsmerkmalen:

- Energieeffizienzklasse E
- Abmessungen: HBT: ca. 1397 mm x 558 mm x 545 mm
- Summe Volumen Kaltlagerfächer ca.319 l
- Energie ca. 115 kWh/a
- Geräusch ca. 37 dB (A) re 1 pW
- Geräusch-Effiziensklasse C
- Anschlusswert 90 W
- Spannung 220-240 V, Absicherung 10 A
- Länge Anschlusskabel ca. 230 cm

- Türanschlag wechselbar
- Flachscharnier mit Softeinzug
- Elektronische Temperaturregelung digital ablesbar
- freshSense - konstante Temperatur durch intelligente
Sensortechnik
- Superkühlen
- Akustischer Türalarm
- LED-Beleuchtung
- höhenverstellbare Füße,
verstellbarer Sockel horizontal und vertikal
- Ausstattung: ca. 7 Abstellflächen aus Sicherheitsglas, tlw.
höhenverstellbar, davon 2 Glasplatten ausziehbar, Freshbox,
verchromter Flaschenrost, 6 Türsabsteller
- Zubehör  Eierablage

Leitfabrikat: Siemens iQ500 KI81RADE0 o. glw.

Angebotenes Fabrikat: '..................................'

(Bieterangabe)
Menge: 1,000 St

**28.3.37 Einbau-Mikrowelle**
Einbau-Mikrowelle mit Einbaurahmen
passend zur angebotenen Küchenzeile
Einbaugerät für 60 cm breiten Oberschrank
mit mindestens folgenden Leistungsmerkmalen:

- Farbe Edelstahl, schwarz
- 5 Mikrowellen-Leistungsstufen, 8 Automatikprogramme,
Grillfunktion
- Garraumfassungsvermögen ca. 25 l
- Max. Leistung 900 W
- Elektronikuhr, touchControl-Bedienung,
- LED-Innenbeleuchtung
- inegriertes Zubehör: 1 Drehteller, 1 Rost
- seitlich öffnende  Drehtür
- integriertes Reinigungssystem hydrolytisch
- Länge Netzkabel ca. 130 cm
- Gesamanschlusswert Elektro: ca. 1450 W
- Nennspannung: 220-230 V, Absicherung 10 A

Leitfabrikat:
Siemens iQ 500 Einbaumikrowelle BE555LMS0 o. glw.

Angebotenes Fabrikat: '..................................'

(Bieterangabe)
Menge: 5,000 St

**28.3.38 Einbauspüle mit Abtropffläche, Edelstahl**
Einbauspüle mit seitl. Abtropffläche für flächenbündigen Einbau in Arbeitsplatte, inkl. Ab- und Überlaufgarnitur mit Ablauffernbedienung, Steuerung über Druckknopf,
für 600 mm breiten Unterschrank mit Lochbohrung.

Abmessungen B/T/Innentiefe: ca. 800 / 500 / 190 mm
Material: Edelstahl
Oberfläche: Seidenglanz.

Angebotenes Fabrikat: '..................................'

(Bieterangabe)
Menge: 3,000 St

#### 28.4 Lehrküche

*Hinweis: ALLGEMEINE VORBEMERKUNGEN - Lehrküche*
Es sind Standardprodukte anzubieten.
Wettbewerbseinschränkende Forderungen sind damit nicht vorgesehen. Vor Vertragsbeginn hat sich der Auftragnehmer (AN) persönlich von den örtlichen
Gegebenheiten zu überzeugen, die Baumaße zu nehmen und die Installations- und Ausführungspläne mit den Baumaßen und den vorgesehenen Lieferungen zusammen mit  dem Auftraggeber (AG) abzustimmen. Nachträglicher Mehraufwand wird nicht honoriert. Alle Besichtigungen der Baustelle sind mit der Bauleitung abzustimmen.

ZUSÄTZLICHE TECHNISCHE VORSCHRIFTEN
Die gesamte Anlage und die Geräte müssen ein einheitliches Bild zeigen. Auf- und  Abkantungen, Plattenüberstände, Sockelrücksprünge, Rahmenbreiten und Fußstärken müssen gleichartig ausgeführt werden.
Das Verpackungsmaterial ist jeweils sofort von der Baustelle zu entfernen. Die Baustelle ist nach der Tagesarbeit besenrein zu hinterlassen.
Die speziellen Ausführungsbeschreibungen sind den nachfolgenden, entsprechend zugeordneten

TECHNISCHEN VORBEMERKUNGEN
zu entnehmen, sofern nicht eine ausführliche Leistungsbeschreibung der einzelnen
Positionen gegeben ist. Wesentliche Abweichungen sind im Angebots-Anschreiben oder auf einem Beiblatt gesondert zu vermerken. Gibt es Widersprüche zwischen Vorbemerkungen und Positionsbeschreibungen, so ist die Beschreibung in den
einzelnen Positionen vorrangig.

Folgende Leistungen sind in die Einzelpreise mit einzuklkulieren und werden nicht gesondert vergütet:

MONTAGE
Durch den Auftragnehmer erfolgt die Herstellung, Lieferung, Aufstellung, Montage und Ausrichtung der Geräte und Anlagen. Die Kosten sind in die Einheitspreise einzurechnen.
Die Möbel, Regale etc. sind entsprechend Aufstellung  und Nutzung an den Wänden (Stahlbeton, Trockenbau) zu befestigen, einschl. aller notwendigen Befestigungsmittel wie z.B. Dübel, Schrauben, Winkel ect., eine extra Vergütung erfolgt nicht.

Es gelten die aktuellen Bedingungen der Ausschreibungsrichtlinien gemäß Veröffentlichung in der jeweils neusten Fassung.

Die vom Bieter im Abschnitt Gliederung der Leistung nach Pos. einzutragenden Preise gelten für eine normgerechte verwendungsfertige Leistung (Herstellung, Lieferung, Verteilung, z.T. Montage) einschl. der Kosten für sämtliche Materialien und aller, für die Erfüllung der Vertragsleistung erforderlichen, Nebenleistungen. Hierzu gehören:
der Nachweis über die Brauchbarkeit bzw. Gleichwertigkeit der angebotenen bzw. verwendeten Baustoffe, sowie die Beschaffung sämtlicher Prüfnachweise über die Einhaltung der gestellten Anforderungen und die Beschaffung von Mustern.

Das Herstellen der Öffnungen für Steckdosen, Kabeldurchlässe etc. gem. Ausführungsplanung ist in die Preise mit einzukalkulieren.

Sämtliche Außenkanten sind als sogenannte "Kita-Kante" auszuführen. Die Ecken/ Kanten müssen abgerundet sein, Radius mindestens 2 mm.

Die Lieferung und Aufstellung in abgestimmten Teilbereichen mit Arbeitsunterbrechung  berechtigen den AN nicht zu Mehrkosten. Der AN hat Verpackungsmaterial auf seine Kosten zu beseitigen, wenn im LV nichts anders beschrieben.

Ggf. notwendige, statische Berechungen sind ebenfalls in die Einzelpreise mit einzukalkulieren.

ANSCHLUSS
Deren Anschluss von Elektro, Zu- und Abwasser an die bauseitigen Medien erfolgt durch konzessionierte Fachfirmen vor Ort in Absprache mit dem Auftragnehmer.

MATERIALIEN
Korpus:
Holzspanplatte Typ P2 mit beidseitiger dekorativer Melaminharzdirektbeschichtung, nach DIN EN 14322,
mit 1 mm ABS-Kante dekorgleich.
geeignet für Möbel- und Innenausbau.,

Trägermaterial: Harnstoffgebundene Holzspanplatte Typ P2 gem. DIN EN 312, geeignet für Inneneinrichtung und Möbel, für nichttragende Zwecke im Trockenbereich

Brandverhalten: normalentflammbar B2; D-s2, d0
Formaldehydemissionsklasse: E1

Sichtbare Korpus-Oberflächen erhalten eine Deckseite in HPL-Beschichtung mit Oberfläche wie die Küchen-Fronten.

Dicke:  ca. 19 mm
Dekor / Struktur Deckseite:
Farbe LIE  : ähnlich  NCS S1030 Y10R  (U15009 SD Desert)
Farbe SCH  : ähnlich  NCS S1020 R 90B  (U18003 SD Kristallblau)
Farbe AHR  : ähnlich  NCS S 0530 G50Y  (U19506 SD Lilie)

Besonderheit Kochinsel:
Der Mittelteil der Kochinseln ist brückenartig ausgebildet und unterfahrbar, um auch RollstuhlfahrerInnen eine uneingeschränkte Unterrichtsteilnahme zu ermöglichen. Die Konstruktion muß so ausgelegt werden, das sie einer Belastung von oben von mindestens 1,5 kN/ m standhält.
Beachten: Evtl. notwendige statische Berechnungen sind im Preis einzukalkulieren und werden nicht gesondert vergütet.

Angebotenes Fabrikat Korpus: '..................................'

(Bieterangabe)

Fronten, Unterbauplatten:
HPL-Mehrschicht-Verbundelement P2
aus einer Holzspanplatte Typ P2 nach EN 312, beidseitig belegt mit Hochdruckschichtstoff-HPL-Platte,
mit 1 mm ABS-Kante dekorgleich, Antifingerprint-Oberfläche,
geeignet für Möbel- und Innenausbau, hohe Strapazierfähigkeit.

Trägermaterial: Harnstoffharzgebundene Holzspanplatte Typ P2 gem. DIN EN 312, geeignet für nichttragende Zwecke im Trockenbereich

Brandverhalten: normalentflammbar B2; D-s2, d0
Formaldehydemissionsklasse: E1

Dicke:  ca. 19 mm

Farbe/ Dekor: Platten und Beschläge nach Wunsch AG.
Beachten: Je nach Straße/ Standort der Schule unterscheiden sich die Farbkonzepte in der Lehrküche.

Farben SCH - Albert-Schweitzer-Straße:
Blau, hell: NCS S1020-R90B (U18003 SD Kristallblau)

Farben LIE - Karl-Liebknecht-Straße:
Beige, hell: NCS S1030-Y10R  (U15009 SD Desert)

Farben AHR - Zur Ahrensdorfer Heide:
Grün, hell: NCS S0530-G50Y (U19506 SD Lilie)

Angebotenes Fabrikat Fronten: '..................................'

(Bieterangabe)

Arbeitsplatte:
Kompakt-Hochdruckschichtstoff in Standard-Qualität und
der Klassifizierung CGS gem. EN 438-3. Mit schwarzem Kern und beidseitig dekorativer Melaminharzoberfläche,
Kante gefräst und geschliffen (1200er) Fase 0,5 mm.

Dicke:  ca. 10 mm
Dekor / Struktur: Holz, Eiche hell (ähnlich R20021 NW Lindberg Eiche)

Produktnorm: EN 438-3
Kernmaterial: Kompaktschichtstoff (schwarz)
Massiver, schwarz gefärbter Kompaktschichtstoffkern,stoßfest und feuchtebeständig für hochbeanspruchte Anwendungen.

Angebotenes Fabrikat Kompaktplatte: '..................................'

(Bieterangabe)

Nischenrückwand/ Rückwand an Arbeitsplatte:
Kompakt-Hochdruckschichtstoff in Standard-Qualität und
der Klassifizierung CGS gem. EN 438-3. Mit schwarzem Kern und beidseitig dekorativer Melaminharzoberfläche,
Kante gefräst und geschliffen (1200er) Fase 0,5 mm.

Dicke:  ca. 10 mm
Dekor / Struktur: Sandbeige (ähnlich NCS S2005-Y50R)

Produktnorm: EN 438-3
Kernmaterial: Kompaktschichtstoff (schwarz)
Massiver, schwarz gefärbter Kompaktschichtstoffkern,stoßfest und feuchtebeständig für hochbeanspruchte Anwendungen.

Angebotenes Fabrikat Kompaktplatte: '..................................'

(Bieterangabe)

Möbelgriffe Unterbauschränke:
Griff-Profilleiste für verschiedene Korpusbreiten,
Aluminium, schwarz eloxiert, gebürstet, abgerundetes Design,
Breite an Korpus angepasst (450, 600, 800 mm),
Tiefe ca. 41 mm, Breite ca. 14 mm, Profildicke ca. 2 mm

Angebotenes Fabrikat Griff-Profilleiste: '..................................'

(Bieterangabe)

Möbelgriffe Oberschränke:
Griff-Mulde, für optisch grifflose Fronten, für verschiedene Korpusbreiten,
zur Montage am Unterboden des Oberschrankes,
aus Aluminium, schwarz matt eloxiert (E6/C35),
Breite an Korpus angepasst (600, 800 mm),
Tiefe ca. 20 mm, Breite ca. 16,6 mm, Profildicke ca. 3 mm

Angebotenes Fabrikat Griffmulde: '..................................'

(Bieterangabe)

Die Türen können wahlweise mit der Öffnung nach rechts oder links montiert werden, vorgesehen sind Schnappscharniere mit integriertem Dämpfer/Küche.
Scharniere in Höhe, Breite und Tiefe verstellbar.

Schubladen schließen durch integrierten Dämpfer langsam, sanft und geräuschlos. Sie sind mit leicht laufenden Schienen mit Ausziehsperre auszustatten, selbsttätiges Schließen auf den letzten Zentimetern.

Vor der Herstellung der Küchen sind Muster zur Abstimmung hinsichtlich der Farbe, Beschaffenheit der Oberfläche und Zubehör dem AG bzw. Architekten vorzulegen. Bemusterung und Dekore/ Struktur der Oberflächen nach Wahl AG. Die vor genannten Farben/ Dekore dienen der Orientierung für die Angebotsabgabe.

**28.4.39 Küchenzeile Lehrküche, 4200* 600 mm, einseitig angedient**
Küchenzeile als Teil einer Kochinsel als Einbauküche aus beschichteter Spanplatte gem. Techn. Vorbemerkungen, in folgender Ausführung:

- Eine Kochinsel besteht aus zwei "Rücken an Rücken" stehenden, identisch ausgestatteten Küchenzeilen
- Im Folgenden wird eine Zeile (60 cm breit) beschrieben.
- Der Mittelteil ("Brücke") ist unterfahrbar, um auch RollstuhlfahrerInnen eine uneingeschränkte Unterrichtsteilnahme zu ermöglichen. Die Konstruktion muß so ausgelegt werden, das sie einer Belatung von oben von mindestens 1,5 kN/ m standhält.
- Beachten: Evtl. notwendige statische Berechnungen sind im Preis einzukalkulieren und werden nicht gesondert vergütet.

Unterbauschrank 600/ 600/ 800 mm:
- Besteckschubladen  : 1 Stück
- Schubladen  : 2 Stück
- Anzahl Schränke  : 1 Stück
Unterschrank für Spülbecken 600/ 600/ 800
- obere Blende  : ca. 220 mm
- Schubladen mit integriertem Abfallsystem
  (Abfalltrennung)  : 1 Stück
- Rückwand ausgeschnitten für Zu- und Ab-
  wasser, Elektroanschl.
- Anzahl Schränke  : 1 Stück
Unterschrank für Kochfeld 600/ 600/ 800
- obere Blende  : ca. 220 mm
- Schubladen  : 2 Stück
- Anzahl Schränke  : 1 Stück
mit Rollstuhl unterfahrbare "Brücke"
- Abmessung  : 1800* 600 mm
- geschlossene Ausführung ohne Schubkästen, Fächer oder Türen
- Unterseite verkleidet wie Korpus
- Fronten wie in Vorbemerkungen
Unterbauschrank für Backofen/ Herd 600/ 600/ 800 mm:
- Anzahl Schränke  :1 Stück
Arbeitsplatte:
- Abmessung  : ca. 4200/ 600 mm
- Dicke  : ca. 10 mm
- Ausschnitt Spülbecken  : ja
- Ausschnitt Kochfeld  : ja
Sockel, 2x, dreiseitig umlaufend:
- Höhe  : 100 mm
- Länge (Gesamt)  : ca. 4800 mm

Gesamtlänge Küchenzeile : 4200 mm

Einbauort: Lehrküche/ Schülercafé, EG, Flg. 3, 0.3.04

Ausführung gem. beiliegender Ausführungs- und Detailplanung, s. Plan:
"ARC_5_LIE/SCH_X_DT_11_08_F_H_ Flügel 03 EG - Lehrküche"
Menge: 5,000 St

**28.4.40 Rollstuhlgerechte Küchenzeile Lehrküche, 4200* 600 mm, einseitig angedient**
Küchenzeile (Rollstuhl)

Ausführung wie vor genannte Position, jedoch Spüle und Herd mit Rollstuhl unterfahrbar:
- Kochfeld und Spülbecken rücken in die Mitte und sind mit Rollstuhl unterfahrbar
- Im Vgl. zur Vorposition ändern sich nur die Unterbauschränke

Unterbauschrank 600/ 600/ 800 mm:
- Besteckschubladen  : 1 Stück
- Schubladen  : 2 Stück
- Anzahl Schränke  : 2 Stück
Unterschrank für Spülbecken 600/ 600/ 800
- obere Blende  : ca. 220 mm
- Schubladen mit integriertem Abfallsystem
  (Abfalltrennung)  : 1 Stück
- Rückwand ausgeschnitten für Zu- und Ab-
  wasser, Elektroanschl.
- Anzahl Schränke  : 1 Stück
mit Rollstuhl unterfahrbare "Brücke"
- Abmessung  : 1800* 600 mm
- geschlossene Ausführung ohne Schubkästen, Fächer oder Türen
- Unterseite verkleidet wie Korpus
- Fronten wie in Vorbemerkungen
Arbeitsplatte:
- Abmessung  : ca. 4200/ 600 mm
- Dicke  : ca. 10 mm
- Ausschnitt Spülbecken  : ja
- Ausschnitt Kochfeld  : ja
Sockel, 2x, dreiseitig umlaufend:
- Höhe  : 100 mm
- Länge (Gesamt)  : ca. 4800 mm

Gesamtlänge Küchenzeile : 4200 mm

Einbauort: Lehrküche/ Schülercafé, EG, Flg. 3, 0.3.04

Ausführung gem. beiliegender Ausführungs- und Detailplanung, s. Plan:
"ARC_5_LIE/SCH_X_DT_11_08_F_H_ Flügel 03 EG - Lehrküche"
Menge: 1,000 St

**28.4.41 Küchenzeile entlang der Wand, L ca. 12,27 m**
Lehrküche als Einbauküche aus beschichteter Spanplatte gem. Techn. Vorbemerkungen, in folgender Ausführung:

- Höhe der Unterschränke zzgl. Sockel/Füße
- Die Küchenzeile der "Lehrküche" hat unterschiedliche Höhen/ Arbeitsplattenhöhen. Dies ist in der Position/ im EP mit einzukalkulieren. Ggf daraus entstehender Mehraufwand wird nicht extra vergütet.

Unterbauschrank für Kühl/Gefrierschrank 600/ 600/ 1400 mm:
- Front für Einbau-Kühlschrank
- Anzahl Schränke  : 4 Stück
Unterbauschrank 600/ 600/ 1400 mm:
- Front wie bei Einbau-Kühlschrank
- Regalböden, versetzb.  : 6 Stück
- Türen  : 1 Stück
- Anzahl Schränke  : 1 Stück
Unterbauschrank 600/ 600/ 800 mm (unterh. Backofen):
- Schubladen flach  : 1 Stück
- Schubladen  : 2 Stück
- Anzahl Schränke  : 1 Stück
Unterbauschrank 600/ 600/ 1000 mm (unterh. Microwelle):
- Schubladen flach  : 2 Stück
- Schubladen  : 2 Stück
- Anzahl Schränke  : 1 Stück
Unterbauschrank 300/ 600/ 1400 mm:
- Front wie bei Einbau-Kühlschrank
- Regalböden, versetzb.  : 8 Stück
- Türen  : 1 Stück
- Anzahl Schränke  : 1 Stück
Unterbauschrank 600/ 600/ 800 mm:
- Besteckschubladen  : 1 Stück
- Schubladen  : 2 Stück
- Anzahl Schränke  : 2 Stück
Unterbauschrank für Geschirrspüler 600/ 600/ 800 mm:
- mit Front f. Geschirrspüler 600/ 800 mm
- Anzahl Schränke  :2 Stück
Unterschrank für Spülbecken 1200/ 600/ 800
- Regalböden, versetzb.  : 8 Stück
- Türen  : 2 Stück
- Anzahl Schränke  : 1 Stück (als Doppelschrank)
Unterschrank für Spülbecken 1200/ 600/ 700
- Regalböden, versetzb.  : 8 Stück
- Türen  : 2 Stück
- Anzahl Schränke  : 1 Stück (als Doppelschrank)
Unterbauschrank 600/ 600/ 700 mm:
- Regalböden, versetzb.  : 8 Stück
- Türen  : 2 Stück
- Anzahl Schränke  : 1 Stück (als Doppelschrank)
Anpassung an Innenecke ca. 100*100 / 600/ 700:
- Passstück/ Korpuserweiterung für Innenecke
- Regalböden, versetzb.  : 2 Stück
- Türen  : keine (Zugang seitlich von Nachbarschrank)
- Anzahl Schränke  : 1 Stück
Unterbauschrank 400/ 600/ 700 mm:
- Besteckschubladen  : 1 Stück
- Schubladen  : 2 Stück
- Anzahl Schränke  : 2 Stück

Arbeitsplatte:
- Abmessung  : ca. 12.2750/ 600 mm
- Dicke  : ca. 10 mm
- Ausschnitt Spülbecken  : ja
- Ausschnitt Kochfeld  : ja
Rückwand, H= bis 650 mm ü. Arbeitsplatte:
- Abmessung  : ca. 3600/ 600 mm
- Dicke  : ca. 10 mm
Rückwand, H= bis 750 mm ü. Arbeitsplatte:
- Abmessung  : ca. 2100/ 600 mm
- Dicke  : ca. 10 mm
Rückwand, H= bis 1500 mm (neben Eingangstür):
- Abmessung  : ca. 600/ 1500 mm
- Dicke  : ca. 10 mm
Rückwandstreifen als Wischleiste, H= ca. 50 mm (über Arbeitsplatte):
- Abmessung  : ca. 6900/ 50 mm
- Dicke  : ca. 10 mm
Rückwand seitlich (an Stufe Microwelle):
- Abmessung  : ca. 600/ 600 mm
- Dicke  : ca. 10 mm
- Anzahl  : 1 Stk
Rückwand seitlich (an Stufe Einzelwaschbecken):
- Abmessung  : ca. 100/ 600 mm
- Dicke  : ca. 10 mm
- Anzahl  : 1 Stk
Sockel:
- Höhe  : 100 mm
- Länge  : ca. 12.2750 mm
- 4 St. Ausschnitt für Entlüftung Kühl-/ Gefrierschrank

Seitliche Blende (Fuge zw. Wand und Küchenschränken):
- Breite  : bis 200 mm
- Höhe  : 1400 mm
- Anzahl seitl. Blenden  : 1 Stk. (li.)

Gesamtlänge L-förmige Küchenzeile: ca. 12,275m (10,175 m + 2,10m)

Die Unterschränke und die Rückwand werden mit einem Wandabstand von ca. 125 mm (für Medien) eingebaut. Evtl. Unterkonstruktionen sind mit einzukalkulieren.

Einbauort: Lehrküche/ Schülercafé, EG, Flg. 3, 0.3.04

Ausführung gem. beiliegender Ausführungs- und Detailplanung, s. Plan:
"ARC_5_LIE/SCH_X_DT_11_08_F_H_ Flügel 03 EG - Lehrküche"
Menge: 1,000 St

**28.4.42 Kochfeld, Glaskeramik, 60 cm**
Vollintegriertes Elektrokochfeld aus Glaskeramik, 60 cm,  mit mindestens folgenden Leistungsmerkmalen:

Das Kochfeld ist als Kombigerät zum Backofen anzubieten. Es gibt für Kochfeld und Backofen nur eine Einspeisung

60* 60 cm: Platz für 4 Töpfe oder Pfannen
 Bräterzone extra zuschaltbar
 Zweikreis-Kochzone
 Kochzone vorne links: 180 mm, 2 kW
 Kochzone hinten links: 170 mm, 265 mm, 1.8 kW
 Kochzone hinten rechts: 145 mm, 1.2 kW
 Kochzone vorne rechts: 145 mm, 210 mm, 1 kW
Benutzung:
 touchControl Bedienung zur Steuerung der Leistung
 17 Leistungsstufen für Hitzeeinstellung
 reStart- Fuktion innerhalb von 4 Sekunden
 Schnelles Abschalten durch längeres Berühren
Design
 Kochfeld Rahmenlos aufliegend
Sicherheit
 2-stufige Restwärmeanzeige je Kochzone
 Kindersicherung
 Hauptschalter, um alle Kochzonen auf einmal auszuschalten
 Betriebsanzeigelampe
 Automatische Sicherheitsabschaltung: Aus Sicherheitsgründen schaltet sich das Kochfeld nach einer voreingestellten Zeit ohne Interaktion automatisch ab.
Installation
 Maße des Gerätes (HxBxT mm): 45 x 592 x 522
 Erforderliche Nischenmaße (HxBxT mm): 45 x 560 x (490 - 500)
 Minimale Arbeitsplattenstärke: 16 mm
 Gesamtanschlusswert: 7500 W

techn. Spezifikationen:
Lage der Steuerung: Vorne
Hauptoberflächenmaterial: Glaskeramik
Oberflächenfarbe: Schwarz
Spannung: 220-240 V
Frequenz: 50; 60 Hz

Leitfabrikat: Siemens iQ300 ET61RBNA1E o. glw.

Angebotenes Fabrikat: '..................................'

(Bieterangabe)
Menge: 7,000 St

**28.4.43 Backofen, 60 cm**
Vollintegrierter Elektrobackofen mit mindestens folgenden Leistungsmerkmalen:

Der Backofen ist als Kombigerät zum Kochfeld anzubieten. Es gibt für Kochfeld und Backofen nur eine Einspeisung

 Backofen mit 7 Beheizungsarten: 3D Heißluft, Ober-/Unterhitze, Umluftgrill, Großflächengrill, Pizzastufe, Heißluft Sanft, Air Fry
 Temperaturregelung von 30 °C - 275 °C
 Garraumvolumen: 71 l
Zubehörträger / Auszugssystem:
 Einschubebenen: 5
 Auszug nachrüstbar
Design
 touchControl-Bedienung
 Garraum: Email anthrazit
Reinigung
 Selbstreinigungsfunktion
 Vollglas-Innentür
Komfort
 LED-Display (blau/weiß)
 Elektronik-Uhr
 Optische Aufheizkontrolle
 Temperaturvorschlag
 cookControl- Funktion
 Metallgriff
 Schnellaufheizungsfunktion

sonstige Eigenschaften:
 Backofenbeleuchtung abschaltbar, Halogenleuchte
 Kühlgebläse
 Sehr geringe Fenstertemperatur
 Niedrige Türtemperatur während der pyrolytischen Reinigung
 4-fache Türverglasung
 Kindersicherung
 mit verriegelbarer Backofentür
 Sicherheitsabschaltung
 Starttaste

technische Spezifikation:

Bauform: Einbau
Integriertes Reinigungssystem:  Pyrolytisch+Hydrolytisch
Nischenmaße für Installation mm (HxBxT): 585-595 x 560-568 x 550 mm
Abmessungen des Gerätes (H x B x T): 595x594x548 mm
Material der Blende:  Glas
Material der Tür: Glas
Nettogewicht:  37.8 kg
Nettovolumen - Backrohr 1: 71 l
Beheizungsarten: . Air Fry, Großflächengrill, Heißluft sanft, Heißluft, Ober-/Unterhitze, Pizzastufe, Umluftgrill
Länge Anschlusskabel: 120 cm
Anzahl der Innenräume: 1
Energieeffizienzklasse1:  A+
Energieverbrauch pro Ober-/Unterhitze Zyklus:  0.94 kWh/ Zyklus
Energieverbrauch pro Heißluft-Zyklus: ....................0.69 kWh/Zyklus
Energieeffizienzindex: 81.2 %
Anschlusswert: 3600 W
Absicherung: . 16 A
Spannung: 220-240 V
Frequenz: 50; 60 Hz
Steckerart: Schuko-/Gardy mit Erdung

Integriertes Zubehör: 1 x Kombirost, 1 x
Universalpfanne, 1 x Air Fry & Grillblech

Leitfabrikat: Siemens iQ300 HB572ABS3 o. glw.

Angebotenes Fabrikat: '..................................'

(Bieterangabe)
Menge: 7,000 St

**28.4.44 Einbau-Mikrowelle, 60 cm**
Einbau-Mikrowelle mit Einbaurahmen
passend zur angebotenen Küchenzeile
Einbaugerät für 60 cm breiten Oberschrank
mit mindestens folgenden Leistungsmerkmalen:

- Farbe Edelstahl, schwarz
- 5 Mikrowellen-Leistungsstufen, 8 Automatikprogramme,
Grillfunktion
- Garraumfassungsvermögen ca. 25 l
- Max. Leistung 900 W
- Elektronikuhr, touchControl-Bedienung,
- LED-Innenbeleuchtung
- inegriertes Zubehör: 1 Drehteller, 1 Rost
- seitlich öffnende  Drehtür
- integriertes Reinigungssystem hydrolytisch
- Länge Netzkabel ca. 130 cm
- Gesamanschlusswert Elektro: ca. 1450 W
- Nennspannung: 220-230 V, Absicherung 10 A

Leitfabrikat:
Siemens iQ 500 Einbaumikrowelle BE555LMS0 o. glw.

Angebotenes Fabrikat: '..................................'

(Bieterangabe)
Menge: 1,000 St

**28.4.45 Geschirrspüler, 60 cm**
Vollintegrierter Geschirrspüler mit mindestens folgenden Leistungsmerkmalen:

- Energieefizienzklasse (EU 2017/1369): C
- Energie / Wasser ca. 74 kWh / 9,5 l
- Fassungsvermögen 13 Maßgedecke
- Abmessungen: HBT: ca. 815 mm x 598 mm x 550 mm
- Geräusch ca. 44 dB (A) re 1 pW
- Geräusch-Effiziensklasse B
- Geräusch im Silence-Programm 41 dB(A) re 1 pW
- Anschlusswert: 2.400 W
- Spannung 220-240 V, Absicherung 10 A
- Länge Anschlusskabel ca. 175 cm
Länge Zulaufschlauch: ca. 165 cm
Länge Ablaufschlauch: ca. 190 cm

- Aqua-Stop Auslaufschutz
- Glasschon-System
- höhenverstellbare Füße,
verstellbarer Sockel horizontal und vertikal
- varioSpeed Plus
- Maschinenpflegeprogramm
- autoOpen dry (eco Trocknung) mit Wärmetauscher
- Aqua- und Beladungssensor, Dosierassistent,
Reiniger-Automatik
- Innenbehälter/Boden: Edelstahl/Edelstahl
- flex Korbsystem, höhenverstellbarer Oberkorb
- Komfortrollen im Unterkorb
- Korbstopper gg. Überrollen des Unterkorbes
Besteckablage im Oberkorb
- Touch-Bedienung (schwarz), Bedienung oben
- timeLight (optische Anzeige auf Fußboden unterhalb
Gerätetür)
- Elektronische Restzeit-Anzeige
- Startzeitvorwahl 1-24 Std.

Leitfabrikat: Siemens iQ500 SN65EX06BE o. glw.

Angebotenes Fabrikat: '..................................'

(Bieterangabe)
Menge: 2,000 St

**28.4.46 Einbau-Kühlschrank, 1397* 558 mm**
Einbau-Kühlschrank, vollintegrierbar
mit mindestens folgenden Leistungsmerkmalen:

- Energieeffizienzklasse E
- Abmessungen: HBT: ca. 1397 mm x 558 mm x 545 mm
- Summe Volumen Kaltlagerfächer ca.319 l
- Energie ca. 115 kWh/a
- Geräusch ca. 37 dB (A) re 1 pW
- Geräusch-Effiziensklasse C
- Anschlusswert 90 W
- Spannung 220-240 V, Absicherung 10 A
- Länge Anschlusskabel ca. 230 cm

- Türanschlag wechselbar
- Flachscharnier mit Softeinzug
- Elektronische Temperaturregelung digital ablesbar
- freshSense - konstante Temperatur durch intelligente
Sensortechnik
- Superkühlen
- Akustischer Türalarm
- LED-Beleuchtung
- höhenverstellbare Füße,
verstellbarer Sockel horizontal und vertikal
- Ausstattung: ca. 7 Abstellflächen aus Sicherheitsglas, tlw.
höhenverstellbar, davon 2 Glasplatten ausziehbar, Freshbox,
verchromter Flaschenrost, 6 Türsabsteller
- Zubehör  Eierablage

Leitfabrikat: Siemens iQ500 KI81RADE0 o. glw.

Angebotenes Fabrikat: '..................................'

(Bieterangabe)
Menge: 2,000 St

**28.4.47 Einbau-Gefrierschrank, 1397* 560 mm**
Einbau-Gefrierschrank, vollintegrierbar
mit mindestens folgenden Leistungsmerkmalen:

Bauart:  Festtür / integrierbares Einbaugerät
Energieeffizienzklasse:  D
Energieverbrauch Jahr/24 h:  173 / 0,474 kWh
Gesamtvolumen:  156 l ¹
Geräusch-Schallleistung:  34 dB(A)
Klimaklasse:  SN-T (+10 °C bis +43 °C)
Nischenmaße in cm (H /B/T): 139,7-141,3 / 56-57 / mind. 55
Steuerung
Art der Steuerung:  2,4" TFT-Display farbig, Touch- & Swipe
Digitale Temperaturanzeige
Schnittstelle:  SmartDeviceBox inclusive
Türalarm:  optisch und akustisch
Alarm bei Störung:  optisch und akustisch
Gefrierteil
Sternekennzeichnung:  ****
Beleuchtung:  LED-Beleuchtung
Schubfächer im Gefrierteil:  6 Schubfächer mit integrierter
Schubfachführung, VarioSpace
Gefriervermögen in 24h:  12 kg
Lagerzeit bei Störung:  10 h
VarioSpace:  Ja
Kälteakkus:  1
Eiswürfelschale:  Ja
Ausstattung
Side-by-Side-Konzept Seitenwandheizung beidseitig,
geeignet für Kombination mit anderen Kühl-, Gefrier-
und/oder Weingeräten
Türanschlag:  Türanschlag links wechselbar
Wechselbare Türdichtung:  Ja

Leitfabrikat: Liebherr SIFNdi 4556 o. glw.

Angebotenes Fabrikat: '..................................'

(Bieterangabe)
Menge: 2,000 St

**28.4.48 Einbauspüle mit Abtropffläche, Edelstahl**
Einbauspüle mit seitl. Abtropffläche für flächenbündigen Einbau in Arbeitsplatte, inkl. Ab- und Überlaufgarnitur mit Ablauffernbedienung, Steuerung über Druckknopf,
für 600 mm breiten Unterschrank mit Lochbohrung.

Abmessungen B/T/Innentiefe: ca. 800 / 500 / 190 mm
Material: Edelstahl
Oberfläche: Seidenglanz.

Angebotenes Fabrikat: '..................................'

(Bieterangabe)
Menge: 7,000 St

**28.4.49 Einbauspüle/ Waschbecken**
Einzel-Einbaubecken für flächenbündigen Einbau in Arbeitsplatte, inkl. Ab- und Überlaufgarnitur mit Ablauffernbedienung, Steuerung über Druckknopf,
für 600 mm breiten Unterschrank mit Lochbohrung.

Abmessungen B/T/Innentiefe: ca. 540 / 500 / 190 mm
Material: Edelstahl
Oberfläche: Seidenglanz.

Angebotenes Fabrikat: '..................................'

(Bieterangabe)
Menge: 1,000 St

#### 28.5 Sonstiges

**28.5.50 Geschirrrückgabe, freistehend, 4280* 900 mm**
Mehrfach abgewinkelte, freistehende Holz-Ständer-Wand als Rückwand für Tablett-/ Geschirrwagen
Doppelt beplankt, Robuste Ausführung in Holz

Ständer in KVH 80* 80 mm
Riegel in KVH 80* 80 mm
Beplankung allseitig, auch von oben mit OSB-Platten 22 mm (1.Lage)
Bekleidung allseitig außen, auch von oben mit HPL-Platten, 19 mm (2. Lage)

Eckausbildung:
Plattenstöße auf Gehrung
Alle Außenecken mit Steg-Eckverbinder und gerundeter Kante mit mindetens 2 mm Radius ("Kita-Kante" zwingend erforderlich)

Verankerung Fußboden:
geklebt oder mit Stahlwinkeln, geschraubt
Untergrund: Zementestrich mit Fußbodenheizung

Sockelleiste:
CNS- Profil, geschraubt, Senkkopf
Höhe: 100 mm

Beachten:
Durch die Fußbodenheizung sind nur geringe Schraubtiefen zulässig
Die Verankerung im Fußboden ist je nach statischer Erfordernis frei wählbar.
Ausgleiche oder Unterfütterung sind Teil der Gesamtposition und werden nicht zusätzlich vergütet.

Abmessungen:
Länge der Wand: ca. 6.500 mm
Fertighöhe: 1800 mm
fertige Wandstärke: ca. 160 mm

Dekor/ Muster: Eiche hell, (ähnlich R20021 NW Lindberg Eiche)

Einbauort: EG BT 03, 0.3.02 Mensa

Ausführung gem. beiliegender Ausführungs- und Detailplanung, s. Plan:
"ARC_5_LIE_X_DT_13_01_F_A_ Mensa Tablettrückgabe"
Menge: 1,000 St

**28.5.51 Wandbekleidung Wasserspender**
Bekleidung einer bestehenden, Pfeilerartigen Trockenbauwand/ Stahlbetonstütze mit HPL-Platten
Die Bestandswand wird bis zu einer Höhe von 1,80m mit HPL-PLatten bekleidet.
Die Platten müssen identisch sein mit der Bekleidung der Tablettrückgabestation.
Die Bekleidung muß schalltechnisch vom Boden entkoppelt sein und darf nicht direkt auf dem Boden aufstehen

Unterkonstruktion nach Herstellerangaben: 22 mm
Bekleidung auf UK verschraubt, allseitig, auch von oben mit HPL-Platten, 19 mm

Eckausbildung:
Plattenstöße auf Gehrung
Alle Außenecken mit Steg-Eckverbinder und gerundeter Kante mit mindetens 2 mm Radius ("Kita-Kante" zwingend erforderlich)

Sockelleiste:
CNS- Profil, geschraubt, Senkkopf
Höhe: 100 mm

Beachten:
Ausgleiche oder Unterfütterung sind Teil der Gesamtposition und werden nicht zusätzlich vergütet.

Abmessungen:
Länge/ Breite: ca. 1.460* 480 mm
Fertighöhe: 1800 mm

Dekor/ Muster: Eiche hell, (ähnlich R20021 NW Lindberg Eiche)

Einbauort: EG BT 03, 0.3.02 Mensa

Ausführung gem. beiliegender Ausführungs- und Detailplanung, s. Plan:
"ARC_5_LIE_X_DT_03_08_F_A_ Trockenbau EG BT03 Wasserspender Mensa"

Ummantelung mit HPL-Platten (analog Geschirrrückgabe)

Einbauort: EG BT 03, 0.3.02 Mensa
Menge: 1,000 St

**28.5.52 Abdeckleisten hinter Wasserspender**
beidseitige Abdeckleisten zum Verdecken der Medienanschlüsse an der Rückwand des Wasserspenders

Metallwinkel: bis 150/ 200mm an Wand montiert (geschraubt)
Höhe bündig mit OK Wasserspender

Lackiert in RAL, Seidenmatt nach Wahl AG

Einbauort: 1./2.OG Flur/ Treppenhaus
Menge: 10,000 m

**28.5.53 Sitzbank vor Mensatür**
freistehende Tribünenbank, bodenmontiert
gezogene, extrudierte Aluminiumprofile geriffelt, leicht gewölbt und nach vorn abgerundet
seitlicher, äußere Abdeckung bündig in der gleichen Geometrie wie die Sitzfläche aus poliertem Edelstahl, Senkkopf, geschraubt

2 Standfüße: Rundrohr Edelstahl V2A, D bis 80 mm mit angeschweißter Fußplatte 10 mm, 4 Schraubenlöcher, Edelstahl V2A 200* 200 mm
Verankerung im Estrich (85 mm mit Fußbodenheizung)

Höhe:  400 mm
Tiefe:  350 mm
Länge:  2000 mm

Evtl. Ausgleichsmaßnahmen, Unterfütterungen sowie alle Befestigungsmittel sind im Preis einzukalkulieren und werden nicht gesondert vergütet

Einbauort: EG Foyer, 0.0.01 (Vorraum Mensatür)

Abbildung dient der Orientierung hinsichtlich Design und Bodenbefestigung

Angebotenes Produkt: '.........................................'
Menge: 2,000 St

#### 28.6 WC-Trennwände

*Hinweis: ALLGEMEINE VORBEMERKUNGEN - WC-Trennwände*
PEFC, FSC:
Zum Nachweis der Nachhaltigkeit des Produktes muss das System PEFC (PEFC/04-31-3143) oder FSC® (FSC-C147242) zertifiziert sein. Das entsprechende Zertifikat des Systemherstellers ist vorzulegen. Systeme ohne gültige PEFC oder FSC® Zertifizierung sind nicht zugelassen. Es reicht nicht aus, ein allgemeines Zertifikat der verwendeten Platten vorzulegen.

ZERTIFIZIERUNGEN, NORMEN:
Das System ist TÜV geprüft und verfügt über das GS Zeichen. Das entsprechende Zertifikat ist vorzulegen. Systeme ohne gültige TÜV GS-Prüfung sind nicht zugelassen.
Die verwendeten Materialien entsprechen im einzelnen folgenden Normen und Regularien:
Spanplatten E05 gemäß DIN EN 717-1
Edelstahl gemäß DIN EN 10088, Werkstoffgüte 1.4301, bzw. ASTM A276, AISI 304
Aluminium Strangpressprofile gemäß DIN EN 573 und DIN EN 755, Werkstoffgüte EN WA6063. Oberflächenbehandelt (nicht oberflächenbehandelte Aluminiumteile sind nicht zugelassen) farblos eloxiert gemäß EURAS E6/C-0 bzw. DIN 17611 E6/EV1 oder Pulverbeschichtung gemäß DIN EN 12206-1
Kleb- und Dichtstoffe dürfen nur verwendet werden sofern sie gemäß EU-Chemikalienverordnung (CLP Verordnung) nicht klassifizierungspflichtig sind
Das Produkt ist konform mit der Europäischen Verordnung zur Registrierung, Bewertung, Zulassung und Beschränkung chemischer Stoffe (REACH). Eine entsprechende Konformitätserklärung des Herstellers kann vorgelegt werden.
Befestigungsmittel, wie Schrauben, Nieten, etc. verzinkt oder aus Edelstahl

BAUART:
Melaminharz-direktbeschichtete Spanplatten mit ABS-Kanten in Verbindung mit eloxierten oder farbig beschichteten Aluminiumprofilen.
KONSTRUKTION:
Auf der Kabinenaußenseite absolut flächenbündige Konstruktion.30 mm starke, Melaminharz-direktbeschichtete Vollspanplatten, 30 mm stark, Verleimung V 20. Sämtliche sichtbaren Kanten mit farbigen ABS-Umleimern beschichtet, Kanten körperfreundlich gerundet. Melaminkanten sind nicht zugelassen. Wand- und Trennwandanschlüsse durch Aluminium-U-Profile über die gesamte Elementhöhe.
150 mm nach hinten versetzt läuft über der Vorderfront ein quadratisches Kopfprofil (30 x 30 mm). Das Kopfprofil wird mittels stabiler Aluminiumhalter mit den Trennwänden verbunden. Die Stabilisierung der Frontelemente erfolgt über stabile, verschraubte Aluminiumwinkel. Die Wandanschlüsse erfolgen mittels Aluminium-U-Profil als Schattenfuge..
TÜREN:
Die Konstruktion der Türen entspricht der der Vorderfront. Türen stumpfeinschlagend, mit eingefräster Aluminium-Anschlagleiste. Kabinenaußenseite dadurch absolut flächenbündig, unabhängig von der Öffnungsrichtung der Türen. Anschlagleiste mit eingelassener Profilgummidichtung zur dauerhaften Geräuschdämpfung. Dämpfungen aus Vorlegeband sind nicht zugelassen. Bandseitig eingenuteter, Kunststoffkeder zur Abdeckung des Türspaltes. Nicht eingefräste Sichtschutzlösungen sind nicht zugelassen.
BESCHLÄGE:
Zwei wartungsfreie Dreirollen-Edelstahlbänder mit Laufflächen aus Hochleistungspolymer mit selbstschließender Funktion als Steigescharnier. Dies gewährleistet eine dauerhaft gleichbleibende Schließgeschwindigkeit. Bandlappen flächenbündig im ABS Anleimer eingefräst und eingelassen. Aufgesetzte Bänder sind nicht zugelassen. Die Scharniere müssen einen Dauertest von 300.000 Zyklen ohne Abnutzung absolviert haben.
Riegelschloss mit Zinkdruckgussriegel und Edelstahlstulp. Einhandbeschlag INSAFE aus eloxiertem Aluminium. Außen feststehender Knopf mit zwei deutlich sichtbaren, mindestens 25 mm breiten Sichtfenstern der Frei-/Besetzt-Anzeige und Notentriegelungsöffnung für Sechskant-Stiftschlüssel. Innen besonders greiffreundlicher Drehknopf mit zwei deutlich sichtbaren, mindestens
25 mm breiten Sichtfenstern der Frei-/Besetzt-Anzeige. Der Verriegelungszustand muss auch innerhalb der Kabine angezeigt werden. Beschlagslösungen, die den Verriegelungszustand in der Kabine nicht anzeigen sind nicht zugelassen.

FÜSSE:
Notwendige Stützfüße sind 150 mm nach hinten versetzt in den Trennwänden. Stufenlos höhenverstellbare Stützfüße mit angeschweißtem Teller und Abdeckrosette komplett aus Aluminium, naturfarben eloxiert (E6/EV1). Kunststofffüße oder Kunststoffabdeckrosetten sind nicht zugelassen. Zur Verstärkung werden die Füße in einem stabilen Aluminiumhalter geführt.

STANDARDZUBEHÖR:
Je Kabine 1 Kleiderhaken, 1 Türpuffer, das Material des Zubehörs entspricht dem der Türgriffe.

FARBEN:
Platten und Beschläge gemäß Herstellerfarbkarte. Profile naturfarben eloxiert (E6/EV1).

HÖHE:
Standardhöhe 2.080 mm einschl. 100 mm Bodenfreiheit.

ZUBEHÖR Urinalschamwand:
Urinalschamwand 400 x 900 mm, aus dem gleichen Material wie die Kabinenelemente wandhängend. Befestigung mittels 2 eloxierter Aluminiumronden, die rückseitig unsichtbar mit der Schamwand verschraubt sind und diese zusätzlich stabilisieren. Aluminiumronden mit Auflagefläche zum Mauerwerk, die zusätzlich mit Klebstoff versehen wird, um die Schamwand optimal zu befestigen.
Folgende Leistungen sind in die Einzelpreise mit einzuklkulieren und werden nicht gesondert vergütet:
Durch den Auftragnehmer erfolgt die Herstellung, Lieferung, Aufstellung, Montage und Ausrichtung der Anlagen. Die Kosten sind in die Einheitspreise einzurechnen.
Die Elemente sind entsprechend Aufstellung  und Nutzung an den Wänden (Stahlbeton, Trockenbau) zu befestigen, einschl. aller notwendigen Befestigungsmittel wie z.B. Dübel, Schrauben, Winkel ect., eine extra Vergütung erfolgt nicht.

Es gelten die aktuellen Bedingungen der Ausschreibungsrichtlinien gemäß Veröffentlichung in der jeweils neusten Fassung.

Die vom Bieter im Abschnitt Gliederung der Leistung nach Pos. einzutragenden Preise gelten für eine normgerechte verwendungsfertige Leistung (Herstellung, Lieferung, Verteilung, z.T. Montage) einschl. der Kosten für sämtliche Materialien und aller, für die Erfüllung der Vertragsleistung erforderlichen, Nebenleistungen. Hierzu gehören:
der Nachweis über die Brauchbarkeit bzw. Gleichwertigkeit der angebotenen bzw. verwendeten Baustoffe, sowie die Beschaffung sämtlicher Prüfnachweise über die Einhaltung der gestellten Anforderungen und die Beschaffung von Mustern.

Sämtliche Außenkanten sind als sogenannte "Kita-Kante" auszuführen. Die Ecken/ Kanten müssen abgerundet sein, Radius mindestens 2 mm.

Die Lieferung und Aufstellung in abgestimmten Teilbereichen mit Arbeitsunterbrechung  berechtigen den AN nicht zu Mehrkosten. Der AN hat Verpackungsmaterial auf seine Kosten zu beseitigen, wenn im LV nichts anders beschrieben.

Ggf. notwendige, statische Berechungen sind ebenfalls in die Einzelpreise mit einzukalkulieren.

angebotenes Fabrikat/ System WC-TRennwände: '.................................'

**28.6.54 2er WC- Anlage weiblich**
2- Kabinenanlage bestehend aus
1x  Vorderfront  1860 mm
2x Drehtür  650 mm
1x Trennwand  1300 mm
1x Seitenwand  1300 mm
Einbauort: Sanitärkern Flügel 1, EG
  Sanitärkerne Flügel 1, 2, 3 jeweils im 1. und 2.OG
Menge: 7,000 St

**28.6.55 1er WC-Anlage männlich, Kabine+ Schamwand**
1- Kabinenanlage bestehend aus Kabine und Schamwand:
1x Vorderfront  2320 mm
1x Drehtür  650 mm
1x zusätzliche Aussteifung
1x Schamwand wandhängend  400x900 mm
Einbauort: Sanitärkern Flügel 1, EG
  Sanitärkerne Flügel 1, 2, 3 jeweils im 1. und 2.OG
Menge: 7,000 St

**28.6.56 4er WC- Anlage mit Voprraum weiblich**
2- Kabinenanlage mit Vorraum bestehend aus
1x  Vorderfront  3750 mm
4x  Drehtür  650 mm
3x  Trennwand  1310 mm
Einbauort: Sanitärkern Foyer, EG
Menge: 1,000 St

**28.6.57 1er WC-Anlage mit Vorraum, männlich, Kabine+ Schamwand**
1- Kabinenanlage bestehend aus Kabine und Schamwand:
1x Vorderfront  2320 mm
1x Drehtür  650 mm
1x zusätzliche Aussteifung
1x Schamwand wandhängend  400x900 mm
Einbauort: Sanitärkern Flügel 1, EG
Menge: 1,000 St

**28.6.58 Notdornschlüssel**
Notdornschlüssel für Einhandbeschlag, zum öffnen des Einhandbeschlages von außen
Menge: 5,000 St

**28.6.59 Ausführung WC-Trennwandanlagen in Holzdekor**
Ausführung der oben beschriebenen WC-Trennwandanlagen in einem Holzdekor, nach Pfleiderer Holz-Farbkarte inkl. passender Kantenbeschichtung
Dekor/ Muster: Eiche hell, (ähnlich R20021 NW Lindberg Eiche)
angebotenes Fabrikat:
Menge: 1,000 psch

#### 28.7 Stundenlohnarbeiten

*Hinweis: ABRECHNUNGSHINWEIS Stundenlohnarbeiten*
Stundenlöhne enthalten die Zulagen für Feiertags-, Samstags-/Sonntagsarbeit sowie für Überstunden.

Mit den Stundenlöhnen sind im Weiteren Fahrkosten, Aufwendungen für Verpflegung, Übernachtung sowie Kleinmaterialien, Einsatz von Kleinmaschinen und Verbrauchsmaterialien usw. abgegolten.

Ein Anspruch auf Ableistung der nachstehend genannten Stunden besteht generell nicht.

Ein Vergütungsanspruch für Zeitaufwendungen entsteht nur, wenn die voraussichtlich benötigten Aufwendungen vor Arbeitsausführung von der Bauleitung bestätigt/beauftragt wurden.

Für einfache Tätigkeiten, wie Transport, Reinigung, Stemm-/Abbrucharbeiten etc., gelangen grundsätzlich nur die Stundensätze für Bauhelfer zur Abrechnung.

Die vom AN angegebenen Stundensätze werden als Grundlage wechselseitiger Zeitaufwandsverrechnung zwischen AN und AG herangezogen.

**28.7.60 Stundensatz: Fachwerker**
Stundensatz für Leistungen, welche nicht in den Positionen erfasst sind und nur auf ausdrückliche Anweisung der Bauleitung gegen Nachweis zur Ausführung kommen.

Fachwerker
Menge: 20,000 h

**28.7.61 Stundensatz: Bauhelfer**
Stundensatz für Leistungen, welche nicht in den Positionen erfasst sind und nur auf ausdrückliche Anweisung der Bauleitung gegen Nachweis zur Ausführung kommen.

Bauhelfer
Menge: 20,000 h

## Zusätzlicher Text
Mit der Abgabe des Angebotes erkennt der Bieter die zugrunde gelegten Allgemeinen und Besonderen Vertragsbedingungen an und bestätigt mit seiner Unterschrift, dass er alle Lieferungen und Leistungen im vorstehenden Leistungsverzeichnis erfasst hat und in der Lage ist eine sach-, und fachgerechte Arbeit zu liefern und auszuführen.
